# Beschilderung Parkplätze
Angebotsaufforderung (GAEB 90, DA83)
Vergabenummer: 2025-306
Währung: EUR
Auftraggeber: Autobahn GmbH des Bundes

## Beschilderung Parkplätze
Datum: 19.05.26

### Abschnitt 01 Bansower Forst

#### Unterabschnitt 01.01 Baustelle einrichten und räumen

**01.01.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**01.01.0002 Baustelle räumen Sämtl. LV-Abschn.**
StL-Nr. 21910111201
Baustelle von allen Geräten, Anlagen, Einrichtungen und
dgl. räumen. Benutzte Flächen und Wege entsprechend dem
ursprünglichen Zustand herrichten. Soweit nicht für
bestimmte Leistungen für das Räumen der Baustelle gesonderte Positionen im Leistungsverzeichnis enthalten
sind, gilt die Pauschale
für alle Leistungen sämtlicher Abschnitte des Leistungsverzeichnisses.
Menge: 1,000 Psch
Zuordnung: 101

#### Unterabschnitt 01.02 Verkehrsabsicherung

**01.02.0001 Verkehrssicherung an Arbeitsstellen**
Verkehrssicherung an Arbeitsstellen von kürzerer Dauer
betriebsfertig aufbauen, vorhalten, warten, instand
setzen, betreiben und abbauen. Vorübergehende Verkehrssicherungsmaßnahmen durchführen.
Nach RSA, Regelplan 'D III/1r'
Für stationäre Arbeitsstelle.
Gesamtdauer der Verkehrsführung über 4 Std. bis 8 Std.
Bei Tageslicht.
Verkehrsrechtliche Anordnung nach Unterlagen des AG
einholen und zugehörige Unterlagen erstellen. Erforderliche Ortsbesichtigungen zur Erstellung der Planunterlagen für die verkehrsrechtliche Anordnung durchführen.
Anfallende Gebühren für verkehrsrechtliche Anordnungen
sind in diese Position mit einzurechnen und werden
nicht gesondert vergütet.

Die Absicherung gilt für alle 9 Schilderstandorte
Abgesichert werden müssen folgende Arbeitsschritte:
- Geländeaufmaß für das Erstellen der Statik
- Abbau der Schilderstandorte (Schilder,
Aufstellvorrichtungen, Fundamente)
- Aufstellen der neuen Beschilderung (Fundamente,
Aufstellvorrichtungen, Schilder)
Menge: 1,000 Psch

#### Unterabschnitt 01.03 Schild 1000 m

**01.03.0001 Ausführungszeichnung erstellen**
Maßstäbliche Ausführungszeichnung gemäß RWBA 2023 für
den neuen großflächigen Wegweiser laut Skizze des AG
herstellen und dem AG zur Genehmigung vorlegen
Menge: 1,000 Psch

**01.03.0002 statischen Nachweis erstellen**
nach Genehmigung der Ausführungszeichnung des AG für
neu zu erstellende Beschilderung statischen
Nachweis inklusive Aufstellvorrichtung und Fundamente
erstellen und dem AG incl. Prüfstatik übergeben,
Windlastzone 2
Menge: 2,000 St

**01.03.0003 Suchgraben herstellen**
Suchgraben herstellen. Aushub zur Wiederverwendung
seitlich lagern. Bodenklasse 3
Grabentiefe bis 1,00 m
Grabenbreite bis 0,50 m
Grabenlänge bis 3,00 m
Aushub per Hand
gelagerten Boden einbauen und verdichten
Menge: 2,000 St

**01.03.0004 Verkehrsschild abbauen**
Verkehrsschild abbauen.
Größflächigen Wegweiser demontieren.
Schildgröße über 6 m2 bis 7 m2.
Schild neben der Fahrbahn.
Abgebaute Stoffe nach Wahl des AN verwerten.
Menge: 2,000 St

**01.03.0005 Aufstellvorrichtung demontieren**
Aufstellvorrichtung = Gabelständer demontieren,
Länge über 3500 mm bis 4000 mm abbauen.
Abgebaute Stoffe nach Wahl des AN verwerten.
Menge: 1,000 St

**01.03.0006 Aufstellvorrichtung demontieren**
Aufstellvorrichtung = Gabelständer demontieren,
Länge über 4000 mm bis 4500 mm abbauen.
Abgebaute Stoffe nach Wahl des AN verwerten.
Menge: 1,000 St

**01.03.0007 Aufstellvorrichtung demontieren**
Aufstellvorrichtung = Gabelständer demontieren,
Länge über 5000 mm bis 5500 mm abbauen.
Abgebaute Stoffe nach Wahl des AN verwerten.
Menge: 1,000 St

**01.03.0008 Aufstellvorrichtung demontieren**
Aufstellvorrichtung = Gabelständer demontieren,
Länge über 5500 mm bis 6000 mm abbauen.
Abgebaute Stoffe nach Wahl des AN verwerten.
Menge: 1,000 St

**01.03.0009 Fundament ausbauen**
Fundament ausbauen und nach Wahl des AN entsorgen.
Größe bis 1 m3 je Fundament
Menge: 4,000 St

**01.03.0010 Fundament liefern und einbauen**
Bewehrtes Fundament nach statischen und konstruktiven
Erfordernissen als Fertigteilfundament liefern und
einbauen einschließlich aller erforderlichen
Erdarbeiten.
Größe bis 1 m3 je Fundament
abgerechnet wird nach Maß gemäß Statik
Mit dem überschüssiger Boden die alten Standorte
verfüllen, der Rest ist nach Wahl des AN zu entsorgen.
Menge: 2,400 m3

**01.03.0011 Gabelständer liefern und aufstellen**
Gabelständer aus Stahl, feuerverzinkt mit Abdeckkappen
nach statischen und konstruktiven Erfordernissen für
Verkehrsschild aufstellen. Schild nach Unterlagen des
AG.
Länge über 3000 mm bis 3500 mm.
Gabelständer mit Fußplatte.
Auf Fundament aufstellen. Fundament wird gesondert vergütet.
Bei Änderung der Pfostenlänge verändert sich der Einheitspreis im Verhältnis zur ausgeschriebenen Pfostenlänge. Basislänge für die Abrechnung ist bei Mehrlängen
die maximal, bei Minderlängen die minimal ausgeschriebene Pfostenlänge.
Menge: 1,000 St

**01.03.0012 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 1,000 St

**01.03.0013 Gabelständer liefern und aufstellen**
Gabelständer aus Stahl, feuerverzinkt mit Abdeckkappen
nach statischen und konstruktiven Erfordernissen für
Verkehrsschild aufstellen. Schild nach Unterlagen des
AG.
Länge über 5000 mm bis 5500 mm.
Gabelständer mit Fußplatte.
Auf Fundament aufstellen. Fundament wird gesondert vergütet.
Bei Änderung der Pfostenlänge verändert sich der Einheitspreis im Verhältnis zur ausgeschriebenen Pfostenlänge. Basislänge für die Abrechnung ist bei Mehrlängen
die maximal, bei Minderlängen die minimal ausgeschriebene Pfostenlänge.
Menge: 2,000 St

**01.03.0014 großflächigen Wegweiser liefern**
Großflächigen Wegweiser liefern und entsprechend statischen und konstruktiven Erfordernissen an
Aufstellvorrichtung montieren.
Schild = 3 mm dick, profilverstärkt.
Mit retroreflektierender Folie der Klasse RA 2
Aufbau-Typ C, Grundfolie weiß, mit Farblaminat und
Antitauausrüstung.
Größe über 6 m2 bis 7 m2.
Befestigung mit Schellen und Traversen aus Stahl, feuerverzinkt. Verschraubung aus nicht rostendem Stahl
mind. der Stahlsorte A 2.
Anbringung neben der Fahrbahn.
Unterkante des Schildes ab 1,50 m über der
Verkehrsfläche.
Menge: 2,000 St

#### Unterabschnitt 01.04 Schild 500 m

**01.04.0001 Ausführungszeichnung erstellen**
Maßstäbliche Ausführungszeichnung gemäß RWBA 2023 für
den neuen großflächigen Wegweiser laut Skizze des AG
herstellen und dem AG zur Genehmigung vorlegen
Menge: 1,000 Psch

**01.04.0002 statischen Nachweis erstellen**
nach Genehmigung der Ausführungszeichnung des AG für
neu zu erstellende Beschilderung statischen
Nachweis inklusive Aufstellvorrichtung und Fundamente
erstellen und dem AG incl. Prüfstatik übergeben,
Windlastzone 2
Menge: 2,000 St

**01.04.0003 Suchgraben herstellen**
Suchgraben herstellen. Aushub zur Wiederverwendung
seitlich lagern. Bodenklasse 3
Grabentiefe bis 1,00 m
Grabenbreite bis 0,50 m
Grabenlänge bis 3,00 m
Aushub per Hand
gelagerten Boden einbauen und verdichten
Menge: 2,000 St

**01.04.0004 Verkehrsschild abbauen**
Verkehrsschild abbauen.
Größflächigen Wegweiser demontieren.
Schildgröße über 6 m2 bis 7 m2.
Schild neben der Fahrbahn.
Abgebaute Stoffe nach Wahl des AN verwerten.
Menge: 2,000 St

**01.04.0005 Aufstellvorrichtung demontieren**
Aufstellvorrichtung = Gabelständer demontieren,
Länge über 3500 mm bis 4000 mm abbauen.
Abgebaute Stoffe nach Wahl des AN verwerten.
Menge: 1,000 St

**01.04.0006 Aufstellvorrichtung demontieren**
Aufstellvorrichtung = Gabelständer demontieren,
Länge über 4000 mm bis 4500 mm abbauen.
Abgebaute Stoffe nach Wahl des AN verwerten.
Menge: 2,000 St

**01.04.0007 Aufstellvorrichtung demontieren**
Aufstellvorrichtung = Gabelständer demontieren,
Länge über 5000 mm bis 5500 mm abbauen.
Abgebaute Stoffe nach Wahl des AN verwerten.
Menge: 1,000 St

**01.04.0008 Fundament ausbauen**
Fundament ausbauen und nach Wahl des AN entsorgen.
Größe bis 1 m3 je Fundament
Menge: 4,000 St

**01.04.0009 Fundament liefern und einbauen**
Bewehrtes Fundament nach statischen und konstruktiven
Erfordernissen als Fertigteilfundament liefern und
einbauen einschließlich aller erforderlichen
Erdarbeiten.
Größe bis 1 m3 je Fundament
abgerechnet wird nach Maß gemäß Statik
Mit dem überschüssiger Boden die alten Standorte
verfüllen, der Rest ist nach Wahl des AN zu entsorgen.
Menge: 2,400 m3

**01.04.0010 Gabelständer liefern und aufstellen**
Gabelständer aus Stahl, feuerverzinkt mit Abdeckkappen
nach statischen und konstruktiven Erfordernissen für
Verkehrsschild aufstellen. Schild nach Unterlagen des
AG.
Länge über 3500 mm bis 4000 mm.
Gabelständer mit Fußplatte.
Auf Fundament aufstellen. Fundament wird gesondert vergütet.
Bei Änderung der Pfostenlänge verändert sich der Einheitspreis im Verhältnis zur ausgeschriebenen Pfostenlänge. Basislänge für die Abrechnung ist bei Mehrlängen
die maximal, bei Minderlängen die minimal ausgeschriebene Pfostenlänge.
Menge: 1,000 St

**01.04.0011 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 2,000 St

**01.04.0012 Gabelständer liefern und aufstellen**
Gabelständer aus Stahl, feuerverzinkt mit Abdeckkappen
nach statischen und konstruktiven Erfordernissen für
Verkehrsschild aufstellen. Schild nach Unterlagen des
AG.
Länge über 4500 mm bis 5000 mm.
Gabelständer mit Fußplatte.
Auf Fundament aufstellen. Fundament wird gesondert vergütet.
Bei Änderung der Pfostenlänge verändert sich der Einheitspreis im Verhältnis zur ausgeschriebenen Pfostenlänge. Basislänge für die Abrechnung ist bei Mehrlängen
die maximal, bei Minderlängen die minimal ausgeschriebene Pfostenlänge.
Menge: 1,000 St

**01.04.0013 großflächigen Wegweiser liefern**
Großflächigen Wegweiser liefern und entsprechend statischen und konstruktiven Erfordernissen an
Aufstellvorrichtung montieren.
Schild = 3 mm dick, profilverstärkt.
Mit retroreflektierender Folie der Klasse RA 2
Aufbau-Typ C, Grundfolie weiß, mit Farblaminat und
Antitauausrüstung.
Größe über 6 m2 bis 7 m2.
Befestigung mit Schellen und Traversen aus Stahl, feuerverzinkt. Verschraubung aus nicht rostendem Stahl
mind. der Stahlsorte A 2.
Anbringung neben der Fahrbahn.
Unterkante des Schildes ab 1,50 m über der
Verkehrsfläche.
Menge: 2,000 St

#### Unterabschnitt 01.05 Schild Ausfahrt

**01.05.0001 Ausführungszeichnung erstellen**
Maßstäbliche Ausführungszeichnung gemäß RWBA 2023 für
den neuen großflächigen Wegweiser laut Skizze des AG
herstellen und dem AG zur Genehmigung vorlegen
Menge: 1,000 Psch

**01.05.0002 statischen Nachweis erstellen**
nach Genehmigung der Ausführungszeichnung des AG für
neu zu erstellende Beschilderung statischen
Nachweis inklusive Aufstellvorrichtung und Fundamente
erstellen und dem AG incl. Prüfstatik übergeben,
Windlastzone 2
Menge: 2,000 St

**01.05.0003 Suchgraben herstellen**
Suchgraben herstellen. Aushub zur Wiederverwendung
seitlich lagern. Bodenklasse 3
Grabentiefe bis 1,00 m
Grabenbreite bis 0,50 m
Grabenlänge bis 3,00 m
Aushub per Hand
gelagerten Boden einbauen und verdichten
Menge: 2,000 St

**01.05.0004 Verkehrsschild abbauen**
Verkehrsschild abbauen.
Größflächigen Wegweiser demontieren.
Schildgröße über 8 m2 bis 10 m2.
Schild neben der Fahrbahn.
Abgebaute Stoffe nach Wahl des AN verwerten.
Menge: 2,000 St

**01.05.0005 Aufstellvorrichtung demontieren**
Aufstellvorrichtung = Gabelständer demontieren,
Länge über 4500 mm bis 5000 mm abbauen.
Abgebaute Stoffe nach Wahl des AN verwerten.
Menge: 3,000 St

**01.05.0006 Aufstellvorrichtung demontieren**
Aufstellvorrichtung = Gabelständer demontieren,
Länge über 5500 mm bis 6000 mm abbauen.
Abgebaute Stoffe nach Wahl des AN verwerten.
Menge: 1,000 St

**01.05.0007 Fundament ausbauen**
Fundament ausbauen und nach Wahl des AN entsorgen.
Größe bis 1 m3 je Fundament
Menge: 4,000 St

**01.05.0008 Fundament liefern und einbauen**
Bewehrtes Fundament nach statischen und konstruktiven
Erfordernissen als Fertigteilfundament liefern und
einbauen einschließlich aller erforderlichen
Erdarbeiten.
Größe von 1 m3 bis 2 m3 je Fundament
abgerechnet wird nach Maß gemäß Statik
Mit dem überschüssiger Boden die alten Standorte
verfüllen, der Rest ist nach Wahl des AN zu entsorgen.
Menge: 2,800 m3

**01.05.0009 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 2,000 St

**01.05.0010 Gabelständer liefern und aufstellen**
Gabelständer aus Stahl, feuerverzinkt mit Abdeckkappen
nach statischen und konstruktiven Erfordernissen für
Verkehrsschild aufstellen. Schild nach Unterlagen des
AG.
Länge über 4500 mm bis 5000 mm.
Gabelständer mit Fußplatte.
Auf Fundament aufstellen. Fundament wird gesondert vergütet.
Bei Änderung der Pfostenlänge verändert sich der Einheitspreis im Verhältnis zur ausgeschriebenen Pfostenlänge. Basislänge für die Abrechnung ist bei Mehrlängen
die maximal, bei Minderlängen die minimal ausgeschriebene Pfostenlänge.
Menge: 1,000 St

**01.05.0011 Gabelständer liefern und aufstellen**
Gabelständer aus Stahl, feuerverzinkt mit Abdeckkappen
nach statischen und konstruktiven Erfordernissen für
Verkehrsschild aufstellen. Schild nach Unterlagen des
AG.
Länge über 5500 mm bis 6000 mm.
Gabelständer mit Fußplatte.
Auf Fundament aufstellen. Fundament wird gesondert vergütet.
Bei Änderung der Pfostenlänge verändert sich der Einheitspreis im Verhältnis zur ausgeschriebenen Pfostenlänge. Basislänge für die Abrechnung ist bei Mehrlängen
die maximal, bei Minderlängen die minimal ausgeschriebene Pfostenlänge.
Menge: 1,000 St

**01.05.0012 großflächigen Wegweiser liefern**
Großflächigen Wegweiser liefern und entsprechend statischen und konstruktiven Erfordernissen an
Aufstellvorrichtung montieren.
Schild = 3 mm dick, profilverstärkt.
Mit retroreflektierender Folie der Klasse RA 2
Aufbau-Typ C, Grundfolie weiß, mit Farblaminat und
Antitauausrüstung.
Größe über 8 m2 bis 9 m2.
Befestigung mit Schellen und Traversen aus Stahl, feuerverzinkt. Verschraubung aus nicht rostendem Stahl
mind. der Stahlsorte A 2.
Anbringung neben der Fahrbahn.
Unterkante des Schildes ab 1,50 m über der
Verkehrsfläche.
Menge: 2,000 St

#### Unterabschnitt 01.06 Schild Verteiler

**01.06.0001 Ausführungszeichnungen erstellen**
Maßstäbliche Ausführungszeichnung gemäß RWBA 2023 für
die Verkehrszeichen laut Skizze des AG erstellen und
dem AG zur Genehmigung vorlegen
Menge: 1,000 Psch

**01.06.0002 statischen Nachweis erstellen**
nach Genehmigung der Ausführungszeichnung des AG für
neu zu erstellende Beschilderung statischen
Nachweis inklusive Aufstellvorrichtung und Fundamente
erstellen und dem AG incl. Prüfstatik übergeben,
Windlastzone 2
Menge: 1,000 St

**01.06.0003 Suchgraben herstellen**
Suchgraben herstellen. Aushub zur Wiederverwendung
seitlich lagern. Bodenklasse 3
Grabentiefe bis 1,00 m
Grabenbreite bis 0,50 m
Grabenlänge bis 3,00 m
Aushub per Hand
gelagerten Boden einbauen und verdichten
Menge: 2,000 St

**01.06.0004 Verkehrsschild abbauen**
Verkehrsschild abbauen.
Größflächigen Wegweiser demontieren.
Schildgröße über 2 m2 bis 3 m2.
Schild neben der Fahrbahn.
Abgebaute Stoffe nach Wahl des AN verwerten.
Menge: 4,000 St

**01.06.0005 Aufstellvorrichtung demontieren**
Aufstellvorrichtung = Gabelständer demontieren,
Länge über 3500 mm bis 4000 mm abbauen.
Abgebaute Stoffe nach Wahl des AN verwerten.
Menge: 4,000 St

**01.06.0006 Fundament ausbauen**
Fundament ausbauen und nach Wahl des AN entsorgen.
Größe bis 1 m3 je Fundament
Menge: 4,000 St

**01.06.0007 Fundament liefern und einbauen**
Bewehrtes Fundament nach statischen und konstruktiven
Erfordernissen als Fertigteilfundament liefern und
einbauen einschließlich aller erforderlichen
Erdarbeiten.
Größe 0,5-1,5 m3 je Fundament
abgerechnet wird nach Maß gemäß Statik
Überschüssiger Boden ist zu entsorgen.
Menge: 2,400 m3

**01.06.0008 Gabelständer liefern und aufstellen**
Gabelständer aus Stahl, feuerverzinkt mit Abdeckkappen
nach statischen und konstruktiven Erfordernissen für
Verkehrsschild aufstellen. Schild nach Unterlagen des
AG.
Länge über 3000 mm bis 3500 mm.
Gabelständer mit Fußplatte.
Auf Fundament aufstellen. Fundament wird gesondert vergütet.
Bei Änderung der Pfostenlänge verändert sich der Einheitspreis im Verhältnis zur ausgeschriebenen Pfostenlänge. Basislänge für die Abrechnung ist bei Mehrlängen
die maximal, bei Minderlängen die minimal ausgeschriebene Pfostenlänge.
Menge: 4,000 St

*Hinweis*
Diese Schilder sind mit Anti-Sticker-Film oder
Anti-Sticker-Lack auszustatten oder zu behandeln

**01.06.0009 Tabellenwegweiser liefern**
Tabellenwegweiser liefern und entsprechend statischen und konstruktiven Erfordernissen an
Aufstellvorrichtung montieren.
Schild = 3 mm dick, profilverstärkt.
Mit retroreflektierender Folie der Klasse RA 2
Aufbau-Typ C, Grundfolie weiß, mit Farblaminat und
Antitauausrüstung.
Zusätzlich sind diese Schilder mit Anti-Sticker-Film
oder Anti-Sticker-Lack auszustatten oder zu behandeln.
Größe über 2 m2 bis 3 m2.
Befestigung mit Schellen und Traversen aus Stahl, feuerverzinkt. Verschraubung aus nicht rostendem Stahl
mind. der Stahlsorte A 2.
Anbringung neben der Fahrbahn.
Unterkante des Schildes ab 2,00 m über der
Verkehrsfläche.
Menge: 4,000 St

#### Unterabschnitt 01.07 Schild Zufahrt zur BAB

**01.07.0001 Ausführungszeichnung erstellen**
Maßstäbliche Ausführungszeichnung gemäß RWBA 2023 für
die Verkehrszeichen laut Skizze des AG erstellen und
dem AG zur Genehmigung vorlegen
Menge: 2,000 St

**01.07.0002 statischen Nachweis erstellen**
nach Schildvorgabe des AG für neu zu erstellende
Beschilderung statischen Nachweis inklusive
Aufstellvorrichtung (Trimast) und Fundamente erstellen
und dem AG incl. Prüfstatik übergeben,
Windlastzone 2
Menge: 2,000 St

**01.07.0003 Suchgraben herstellen**
Suchgraben herstellen. Aushub zur Wiederverwendung
seitlich lagern. Bodenklasse 3
Grabentiefe bis 1,00 m
Grabenbreite bis 0,50 m
Grabenlänge bis 3,00 m
Aushub per Hand
gelagerten Boden einbauen und verdichten
Menge: 2,000 St

**01.07.0004 Verkehrsschild abbauen**
Verkehrsschild abbauen.
Größflächigen Wegweiser demontieren.
Schildgröße über 3 m2 bis 4 m2.
Schild neben der Fahrbahn.
Abgebaute Stoffe nach Wahl des AN verwerten.
Menge: 2,000 St

**01.07.0005 Aufstellvorrichtung demontieren**
Aufstellvorrichtung = Gabelständer demontieren,
Länge über 3500 mm bis 4000 mm abbauen.
Abgebaute Stoffe nach Wahl des AN verwerten.
Menge: 3,000 St

**01.07.0006 Aufstellvorrichtung demontieren**
Aufstellvorrichtung = Gabelständer demontieren,
Länge über 4000 mm bis 4500 mm abbauen.
Abgebaute Stoffe nach Wahl des AN verwerten.
Menge: 1,000 St

**01.07.0007 Fundament ausbauen**
Fundament ausbauen und nach Wahl des AN entsorgen.
Größe bis 1 m3 je Fundament
Menge: 4,000 St

**01.07.0008 Fundament liefern und einbauen**
Bewehrtes Fundament nach statischen und konstruktiven
Erfordernissen als Fertigteilfundament liefern und
einbauen einschließlich aller erforderlichen
Erdarbeiten.
Größe 0,5-1,5 m3 je Fundament
abgerechnet wird nach Maß gemäß Statik
Überschüssiger Boden ist zu entsorgen.
Menge: 2,400 m3

**01.07.0009 Gabelständer liefern und aufstellen**
Gabelständer aus Stahl, feuerverzinkt mit Abdeckkappen
nach statischen und konstruktiven Erfordernissen für
Verkehrsschild aufstellen. Schild nach Unterlagen des
AG.
Länge über 3500 mm bis 4000 mm.
Gabelständer mit Fußplatte.
Auf Fundament aufstellen. Fundament wird gesondert vergütet.
Bei Änderung der Pfostenlänge verändert sich der Einheitspreis im Verhältnis zur ausgeschriebenen Pfostenlänge. Basislänge für die Abrechnung ist bei Mehrlängen
die maximal, bei Minderlängen die minimal ausgeschriebene Pfostenlänge.
Menge: 3,000 St

**01.07.0010 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 1,000 St

*Hinweis*
Dieses Schild ist mit Anti-Sticker-Film oder
Anti-Sticker-Lack auszustatten oder zu behandeln

**01.07.0011 großflächigen Wegweiser liefern**
Großflächigen Wegweiser liefern und entsprechend statischen und konstruktiven Erfordernissen an
Aufstellvorrichtung montieren.
Schild = 3 mm dick, profilverstärkt.
Mit retroreflektierender Folie der Klasse RA 2
Aufbau-Typ C, Grundfolie weiß, mit Farblaminat und
Antitauausrüstung.
Zusätzlich sind diese Schilder mit Anti-Sticker-Film
oder Anti-Sticker-Lack auszustatten oder zu behandeln.
Größe über 3 m2 bis 4 m2.
Befestigung mit Schellen und Traversen aus Stahl, feuerverzinkt. Verschraubung aus nicht rostendem Stahl
mind. der Stahlsorte A 2.
Anbringung neben der Fahrbahn.
Unterkante des Schildes ab 2,00 m über der
Verkehrsfläche.
Menge: 2,000 St

#### Unterabschnitt 01.08 Auskreuzvorrichtung

**01.08.0001 Auskreuzvorrichtung liefern und anbauen**
Auskreuzvorrichtung liefern und anbauen

Auskreuzvorrichtung für das Piktogramm "Ladestation für
Elektrofahrzeuge" passend für die neue Beschilderung
(1000m, 500m, Ausfahrt und Verteiler) liefern und
anbauen. Auskreuzvorrichtung geht in das Eigentum des
AG über.
Menge: 8,000 St

### Abschnitt 02 Bretthäger Wisch

#### Unterabschnitt 02.01 Baustelle einrichten und räumen

**02.01.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**02.01.0002 Baustelle räumen Sämtl. LV-Abschn.**
StL-Nr. 21910111201
Baustelle von allen Geräten, Anlagen, Einrichtungen und
dgl. räumen. Benutzte Flächen und Wege entsprechend dem
ursprünglichen Zustand herrichten. Soweit nicht für
bestimmte Leistungen für das Räumen der Baustelle gesonderte Positionen im Leistungsverzeichnis enthalten
sind, gilt die Pauschale
für alle Leistungen sämtlicher Abschnitte des Leistungsverzeichnisses.
Menge: 1,000 Psch
Zuordnung: 101

#### Unterabschnitt 02.02 Verkehrsabsicherung

**02.02.0001 Verkehrssicherung an Arbeitsstellen**
Verkehrssicherung an Arbeitsstellen von kürzerer Dauer
betriebsfertig aufbauen, vorhalten, warten, instand
setzen, betreiben und abbauen. Vorübergehende Verkehrssicherungsmaßnahmen durchführen.
Nach RSA, Regelplan 'D III/1r'
Für stationäre Arbeitsstelle.
Gesamtdauer der Verkehrsführung über 4 Std. bis 8 Std.
Bei Tageslicht.
Verkehrsrechtliche Anordnung nach Unterlagen des AG
einholen und zugehörige Unterlagen erstellen. Erforderliche Ortsbesichtigungen zur Erstellung der Planunterlagen für die verkehrsrechtliche Anordnung durchführen.
Anfallende Gebühren für verkehrsrechtliche Anordnungen
sind in diese Position mit einzurechnen und werden
nicht gesondert vergütet.

Die Absicherung gilt für alle 9 Schilderstandorte
Abgesichert werden müssen folgende Arbeitsschritte:
- Geländeaufmaß für das Erstellen der Statik
- Abbau der Schilderstandorte (Schilder,
Aufstellvorrichtungen, Fundamente)
- Aufstellen der neuen Beschilderung (Fundamente,
Aufstellvorrichtungen, Schilder)
Menge: 1,000 Psch

#### Unterabschnitt 02.03 Schild 1000 m

**02.03.0001 Ausführungszeichnung erstellen**
Maßstäbliche Ausführungszeichnung gemäß RWBA 2023 für
den neuen großflächigen Wegweiser laut Skizze des AG
herstellen und dem AG zur Genehmigung vorlegen
Menge: 1,000 Psch

**02.03.0002 statischen Nachweis erstellen**
nach Genehmigung der Ausführungszeichnung des AG für
neu zu erstellende Beschilderung statischen
Nachweis inklusive Aufstellvorrichtung und Fundamente
erstellen und dem AG incl. Prüfstatik übergeben,
Windlastzone 3
Menge: 2,000 St

**02.03.0003 Suchgraben herstellen**
Suchgraben herstellen. Aushub zur Wiederverwendung
seitlich lagern. Bodenklasse 3
Grabentiefe bis 1,00 m
Grabenbreite bis 0,50 m
Grabenlänge bis 3,00 m
Aushub per Hand
gelagerten Boden einbauen und verdichten
Menge: 2,000 St

**02.03.0004 Verkehrsschild abbauen**
Verkehrsschild abbauen.
Größflächigen Wegweiser demontieren.
Schildgröße über 5 m2 bis 6 m2.
Schild neben der Fahrbahn.
Abgebaute Stoffe nach Wahl des AN verwerten.
Menge: 2,000 St

**02.03.0005 Aufstellvorrichtung demontieren**
Aufstellvorrichtung = Gabelständer demontieren,
Länge über 3500 mm bis 4000 mm abbauen.
Abgebaute Stoffe nach Wahl des AN verwerten.
Menge: 2,000 St

**02.03.0006 Aufstellvorrichtung demontieren**
Aufstellvorrichtung = Gabelständer demontieren,
Länge über 4000 mm bis 4500 mm abbauen.
Abgebaute Stoffe nach Wahl des AN verwerten.
Menge: 2,000 St

**02.03.0007 Fundament ausbauen**
Fundament ausbauen und nach Wahl des AN entsorgen.
Größe bis 1 m3 je Fundament
Menge: 4,000 St

**02.03.0008 Fundament liefern und einbauen**
Bewehrtes Fundament nach statischen und konstruktiven
Erfordernissen als Fertigteilfundament liefern und
einbauen einschließlich aller erforderlichen
Erdarbeiten.
Größe von 1 m3 bis 2 m3 je Fundament
abgerechnet wird nach Maß gemäß Statik
Mit dem überschüssiger Boden die alten Standorte
verfüllen, der Rest ist nach Wahl des AN zu entsorgen.
Menge: 6,000 m3

**02.03.0009 Gabelständer liefern und aufstellen**
Gabelständer aus Stahl, feuerverzinkt mit Abdeckkappen
nach statischen und konstruktiven Erfordernissen für
Verkehrsschild aufstellen. Schild nach Unterlagen des
AG.
Länge über 3500 mm bis 4000 mm.
Gabelständer mit Fußplatte.
Auf Fundament aufstellen. Fundament wird gesondert vergütet.
Bei Änderung der Pfostenlänge verändert sich der Einheitspreis im Verhältnis zur ausgeschriebenen Pfostenlänge. Basislänge für die Abrechnung ist bei Mehrlängen
die maximal, bei Minderlängen die minimal ausgeschriebene Pfostenlänge.
Menge: 2,000 St

**02.03.0010 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 2,000 St

**02.03.0011 großflächigen Wegweiser liefern**
Großflächigen Wegweiser liefern und entsprechend statischen und konstruktiven Erfordernissen an
Aufstellvorrichtung montieren.
Schild = 3 mm dick, profilverstärkt.
Mit retroreflektierender Folie der Klasse RA 2
Aufbau-Typ C, Grundfolie weiß, mit Farblaminat und
Antitauausrüstung.
Größe über 6 m2 bis 7 m2.
Befestigung mit Schellen und Traversen aus Stahl, feuerverzinkt. Verschraubung aus nicht rostendem Stahl
mind. der Stahlsorte A 2.
Anbringung neben der Fahrbahn.
Unterkante des Schildes ab 1,50 m über der
Verkehrsfläche.
Menge: 2,000 St

#### Unterabschnitt 02.04 Schild 500 m

**02.04.0001 Ausführungszeichnung erstellen**
Maßstäbliche Ausführungszeichnung gemäß RWBA 2023 für
den neuen großflächigen Wegweiser laut Skizze des AG
herstellen und dem AG zur Genehmigung vorlegen
Menge: 1,000 Psch

**02.04.0002 statischen Nachweis erstellen**
nach Genehmigung der Ausführungszeichnung des AG für
neu zu erstellende Beschilderung statischen
Nachweis inklusive Aufstellvorrichtung und Fundamente
erstellen und dem AG incl. Prüfstatik übergeben,
Windlastzone 3
Menge: 2,000 St

**02.04.0003 Suchgraben herstellen**
Suchgraben herstellen. Aushub zur Wiederverwendung
seitlich lagern. Bodenklasse 3
Grabentiefe bis 1,00 m
Grabenbreite bis 0,50 m
Grabenlänge bis 3,00 m
Aushub per Hand
gelagerten Boden einbauen und verdichten
Menge: 2,000 St

**02.04.0004 Verkehrsschild abbauen**
Verkehrsschild abbauen.
Größflächigen Wegweiser demontieren.
Schildgröße über 5 m2 bis 6 m2.
Schild neben der Fahrbahn.
Abgebaute Stoffe nach Wahl des AN verwerten.
Menge: 2,000 St

**02.04.0005 Aufstellvorrichtung demontieren**
Aufstellvorrichtung = Gabelständer demontieren,
Länge über 3500 mm bis 4000 mm abbauen.
Abgebaute Stoffe nach Wahl des AN verwerten.
Menge: 1,000 St

**02.04.0006 Aufstellvorrichtung demontieren**
Aufstellvorrichtung = Gabelständer demontieren,
Länge über 4000 mm bis 4500 mm abbauen.
Abgebaute Stoffe nach Wahl des AN verwerten.
Menge: 3,000 St

**02.04.0007 Fundament ausbauen**
Fundament ausbauen und nach Wahl des AN entsorgen.
Größe bis 1 m3 je Fundament
Menge: 4,000 St

**02.04.0008 Fundament liefern und einbauen**
Bewehrtes Fundament nach statischen und konstruktiven
Erfordernissen als Fertigteilfundament liefern und
einbauen einschließlich aller erforderlichen
Erdarbeiten.
Größe von 1 m3 bis 2 m3 je Fundament
abgerechnet wird nach Maß gemäß Statik
Mit dem überschüssiger Boden die alten Standorte
verfüllen, der Rest ist nach Wahl des AN zu entsorgen.
Menge: 6,000 m3

**02.04.0009 Gabelständer liefern und aufstellen**
Gabelständer aus Stahl, feuerverzinkt mit Abdeckkappen
nach statischen und konstruktiven Erfordernissen für
Verkehrsschild aufstellen. Schild nach Unterlagen des
AG.
Länge über 3500 mm bis 4000 mm.
Gabelständer mit Fußplatte.
Auf Fundament aufstellen. Fundament wird gesondert vergütet.
Bei Änderung der Pfostenlänge verändert sich der Einheitspreis im Verhältnis zur ausgeschriebenen Pfostenlänge. Basislänge für die Abrechnung ist bei Mehrlängen
die maximal, bei Minderlängen die minimal ausgeschriebene Pfostenlänge.
Menge: 1,000 St

**02.04.0010 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 3,000 St

**02.04.0011 großflächigen Wegweiser liefern**
Großflächigen Wegweiser liefern und entsprechend statischen und konstruktiven Erfordernissen an
Aufstellvorrichtung montieren.
Schild = 3 mm dick, profilverstärkt.
Mit retroreflektierender Folie der Klasse RA 2
Aufbau-Typ C, Grundfolie weiß, mit Farblaminat und
Antitauausrüstung.
Größe über 6 m2 bis 7 m2.
Befestigung mit Schellen und Traversen aus Stahl, feuerverzinkt. Verschraubung aus nicht rostendem Stahl
mind. der Stahlsorte A 2.
Anbringung neben der Fahrbahn.
Unterkante des Schildes ab 1,50 m über der
Verkehrsfläche.
Menge: 2,000 St

#### Unterabschnitt 02.05 Schild Ausfahrt

**02.05.0001 Ausführungszeichnung erstellen**
Maßstäbliche Ausführungszeichnung gemäß RWBA 2023 für
den neuen großflächigen Wegweiser laut Skizze des AG
herstellen und dem AG zur Genehmigung vorlegen
Menge: 1,000 Psch

**02.05.0002 statischen Nachweis erstellen**
nach Genehmigung der Ausführungszeichnung des AG für
neu zu erstellende Beschilderung statischen
Nachweis inklusive Aufstellvorrichtung und Fundamente
erstellen und dem AG incl. Prüfstatik übergeben,
Windlastzone 3
Menge: 2,000 St

**02.05.0003 Suchgraben herstellen**
Suchgraben herstellen. Aushub zur Wiederverwendung
seitlich lagern. Bodenklasse 3
Grabentiefe bis 1,00 m
Grabenbreite bis 0,50 m
Grabenlänge bis 3,00 m
Aushub per Hand
gelagerten Boden einbauen und verdichten
Menge: 2,000 St

**02.05.0004 Verkehrsschild abbauen**
Verkehrsschild abbauen.
Größflächigen Wegweiser demontieren.
Schildgröße über 7 m2 bis 8 m2.
Schild neben der Fahrbahn.
Abgebaute Stoffe nach Wahl des AN verwerten.
Menge: 2,000 St

**02.05.0005 Aufstellvorrichtung demontieren**
Aufstellvorrichtung = Gabelständer demontieren,
Länge über 5000 mm bis 5500 mm abbauen.
Abgebaute Stoffe nach Wahl des AN verwerten.
Menge: 4,000 St

**02.05.0006 Fundament ausbauen**
Fundament ausbauen und nach Wahl des AN entsorgen.
Größe bis 1 m3 je Fundament
Menge: 4,000 St

**02.05.0007 Fundament liefern und einbauen**
Bewehrtes Fundament nach statischen und konstruktiven
Erfordernissen als Fertigteilfundament liefern und
einbauen einschließlich aller erforderlichen
Erdarbeiten.
Größe von 1 m3 bis 2 m3 je Fundament
abgerechnet wird nach Maß gemäß Statik
Mit dem überschüssiger Boden die alten Standorte
verfüllen, der Rest ist nach Wahl des AN zu entsorgen.
Menge: 6,400 m3

**02.05.0008 Gabelständer liefern und aufstellen**
Gabelständer aus Stahl, feuerverzinkt mit Abdeckkappen
nach statischen und konstruktiven Erfordernissen für
Verkehrsschild aufstellen. Schild nach Unterlagen des
AG.
Länge über 4500 mm bis 5000 mm.
Gabelständer mit Fußplatte.
Auf Fundament aufstellen. Fundament wird gesondert vergütet.
Bei Änderung der Pfostenlänge verändert sich der Einheitspreis im Verhältnis zur ausgeschriebenen Pfostenlänge. Basislänge für die Abrechnung ist bei Mehrlängen
die maximal, bei Minderlängen die minimal ausgeschriebene Pfostenlänge.
Menge: 3,000 St

**02.05.0009 Gabelständer liefern und aufstellen**
Gabelständer aus Stahl, feuerverzinkt mit Abdeckkappen
nach statischen und konstruktiven Erfordernissen für
Verkehrsschild aufstellen. Schild nach Unterlagen des
AG.
Länge über 5000 mm bis 5500 mm.
Gabelständer mit Fußplatte.
Auf Fundament aufstellen. Fundament wird gesondert vergütet.
Bei Änderung der Pfostenlänge verändert sich der Einheitspreis im Verhältnis zur ausgeschriebenen Pfostenlänge. Basislänge für die Abrechnung ist bei Mehrlängen
die maximal, bei Minderlängen die minimal ausgeschriebene Pfostenlänge.
Menge: 1,000 St

**02.05.0010 großflächigen Wegweiser liefern**
Großflächigen Wegweiser liefern und entsprechend statischen und konstruktiven Erfordernissen an
Aufstellvorrichtung montieren.
Schild = 3 mm dick, profilverstärkt.
Mit retroreflektierender Folie der Klasse RA 2
Aufbau-Typ C, Grundfolie weiß, mit Farblaminat und
Antitauausrüstung.
Größe über 8 m2 bis 9 m2.
Befestigung mit Schellen und Traversen aus Stahl, feuerverzinkt. Verschraubung aus nicht rostendem Stahl
mind. der Stahlsorte A 2.
Anbringung neben der Fahrbahn.
Unterkante des Schildes ab 1,50 m über der
Verkehrsfläche.
Menge: 2,000 St

#### Unterabschnitt 02.06 Schild Verteiler

*Hinweis*
Schilderzeichungen von OZ 01.06. verwenden

**02.06.0001 statischen Nachweis erstellen**
nach Genehmigung der Ausführungszeichnung des AG für
neu zu erstellende Beschilderung statischen
Nachweis inklusive Aufstellvorrichtung und Fundamente
erstellen und dem AG incl. Prüfstatik übergeben,
Windlastzone 3
Menge: 1,000 Psch

**02.06.0002 Suchgraben herstellen**
Suchgraben herstellen. Aushub zur Wiederverwendung
seitlich lagern. Bodenklasse 3
Grabentiefe bis 1,00 m
Grabenbreite bis 0,50 m
Grabenlänge bis 3,00 m
Aushub per Hand
gelagerten Boden einbauen und verdichten
Menge: 2,000 St

**02.06.0003 Verkehrsschild abbauen**
Verkehrsschilder abbauen.

Schildgröße bis 0,4 m2.
Schild neben der Fahrbahn.
Abgebaute Stoffe nach Wahl des AN verwerten.
Menge: 12,000 St

**02.06.0004 Aufstellvorrichtung demontieren**
Aufstellvorrichtung = Rohrpfosten demontieren,
Länge über 3500 mm bis 4000 mm abbauen.
Abgebaute Stoffe nach Wahl des AN verwerten.
Menge: 4,000 St

**02.06.0005 Fundament ausbauen**
Fundament ausbauen und nach Wahl des AN entsorgen.
bis 0,2 m3 je Fundament
Löcher sind mit der überschüssigen Erde der neuen
Fundamente aufzufüllen
Menge: 4,000 St

**02.06.0006 Fundament liefern und einbauen**
Bewehrtes Fundament nach statischen und konstruktiven
Erfordernissen als Fertigteilfundament liefern und
einbauen einschließlich aller erforderlichen
Erdarbeiten.
Größe von 1 m3 bis 2 m3 je Fundament
abgerechnet wird nach Maß gemäß Statik
Überschüssiger Boden ist zu entsorgen.
Menge: 4,000 m3

**02.06.0007 Gabelständer liefern und aufstellen**
Gabelständer aus Stahl, feuerverzinkt mit Abdeckkappen
nach statischen und konstruktiven Erfordernissen für
Verkehrsschild aufstellen. Schild nach Unterlagen des
AG.
Länge über 3000 mm bis 3500 mm.
Gabelständer mit Fußplatte.
Auf Fundament aufstellen. Fundament wird gesondert vergütet.
Bei Änderung der Pfostenlänge verändert sich der Einheitspreis im Verhältnis zur ausgeschriebenen Pfostenlänge. Basislänge für die Abrechnung ist bei Mehrlängen
die maximal, bei Minderlängen die minimal ausgeschriebene Pfostenlänge.
Menge: 2,000 St

*Hinweis*
Diese Schilder sind mit Anti-Sticker-Film oder
Anti-Sticker-Lack auszustatten oder zu behandeln

**02.06.0008 Tabellenwegweiser liefern**
Tabellenwegweiser liefern und entsprechend statischen und konstruktiven Erfordernissen an
Aufstellvorrichtung montieren.
Schild = 3 mm dick, profilverstärkt.
Mit retroreflektierender Folie der Klasse RA 2
Aufbau-Typ C, Grundfolie weiß, mit Farblaminat und
Antitauausrüstung.
Zusätzlich sind diese Schilder mit Anti-Sticker-Film
oder Anti-Sticker-Lack auszustatten oder zu behandeln.
Größe über 2 m2 bis 3 m2.
Befestigung mit Schellen und Traversen aus Stahl, feuerverzinkt. Verschraubung aus nicht rostendem Stahl
mind. der Stahlsorte A 2.
Anbringung neben der Fahrbahn.
Unterkante des Schildes ab 2,00 m über der
Verkehrsfläche.
Menge: 4,000 St

#### Unterabschnitt 02.07 Schild Zufahrt zur BAB

*Hinweis*
Schilderzeichnung von OZ 03.08. "A20 Lübeck" verwenden

**02.07.0001 statischen Nachweis erstellen**
nach Schildvorgabe des AG für neu zu erstellende
Beschilderung statischen Nachweis inklusive
Aufstellvorrichtung (Trimast) und Fundamente erstellen
und dem AG incl. Prüfstatik übergeben,
Windlastzone 3
Menge: 1,000 St

**02.07.0002 Suchgraben herstellen**
Suchgraben herstellen. Aushub zur Wiederverwendung
seitlich lagern. Bodenklasse 3
Grabentiefe bis 1,00 m
Grabenbreite bis 0,50 m
Grabenlänge bis 3,00 m
Aushub per Hand
gelagerten Boden einbauen und verdichten
Menge: 1,000 St

**02.07.0003 Verkehrsschild abbauen**
Verkehrsschild abbauen.
Größflächigen Wegweiser demontieren.
Schildgröße über 7 m2 bis 8 m2.
Schild neben der Fahrbahn.
Abgebaute Stoffe nach Wahl des AN verwerten.
Menge: 1,000 St

**02.07.0004 Aufstellvorrichtung demontieren**
Aufstellvorrichtung = Trimast demontieren,
Länge über 4000 mm bis 4500 mm abbauen.
Abgebaute Stoffe nach Wahl des AN verwerten.
Menge: 2,000 St

**02.07.0005 Fundament ausbauen**
Fundament ausbauen und nach Wahl des AN entsorgen.
Größe 0,5 bis 1,5 m3 je Fundament
Menge: 2,000 St

**02.07.0006 Fundamente liefern und einbauen**
Bewehrtes Fundament nach statischen und konstruktiven
Erfordernissen als Fertigteilfundament liefern und
einbauen einschließlich aller erforderlichen
Erdarbeiten.
Größe 0,5 - 1,5 m3 je Fundament
abgerechnet wird nach Maß gemäß Statik
Überschüssiger Boden ist zu entsorgen.
Menge: 2,400 m3

**02.07.0007 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 2,000 St

*Hinweis*
Dieses Schild ist mit Anti-Sticker-Film oder
Anti-Sticker-Lack auszustatten oder zu behandeln

**02.07.0008 großflächigen Wegweiser liefern**
Großflächigen Wegweiser liefern und entsprechend statischen und konstruktiven Erfordernissen an
Aufstellvorrichtung montieren.
Schild = 3 mm dick, profilverstärkt.
Mit retroreflektierender Folie der Klasse RA 2
Aufbau-Typ C, Grundfolie weiß, mit Farblaminat und
Antitauausrüstung.
Zusätzlich sind diese Schilder mit Anti-Sticker-Film
oder Anti-Sticker-Lack auszustatten oder zu behandeln.
Größe über 3 m2 bis 4 m2.
Befestigung mit Schellen und Traversen aus Stahl, feuerverzinkt. Verschraubung aus nicht rostendem Stahl
mind. der Stahlsorte A 2.
Anbringung neben der Fahrbahn.
Unterkante des Schildes ab 2,00 m über der
Verkehrsfläche.
Menge: 1,000 St

#### Unterabschnitt 02.08 Auskreuzvorrichtung

**02.08.0001 Auskreuzvorrichtung liefern und anbauen**
Auskreuzvorrichtung liefern und anbauen

Auskreuzvorrichtung für das Piktogramm "Ladestation für
Elektrofahrzeuge" passend für die neue Beschilderung
(1000m, 500m, Ausfahrt und Verteiler) liefern und
anbauen. Auskreuzvorrichtung geht in das Eigentum des
AG über.
Menge: 8,000 St

### Abschnitt 03 Riedbruch

#### Unterabschnitt 03.01 Baustelle einrichten und räumen

**03.01.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**03.01.0002 Baustelle räumen Sämtl. LV-Abschn.**
StL-Nr. 21910111201
Baustelle von allen Geräten, Anlagen, Einrichtungen und
dgl. räumen. Benutzte Flächen und Wege entsprechend dem
ursprünglichen Zustand herrichten. Soweit nicht für
bestimmte Leistungen für das Räumen der Baustelle gesonderte Positionen im Leistungsverzeichnis enthalten
sind, gilt die Pauschale
für alle Leistungen sämtlicher Abschnitte des Leistungsverzeichnisses.
Menge: 1,000 Psch
Zuordnung: 101

#### Unterabschnitt 03.02 Verkehrsabsicherung

**03.02.0001 Verkehrssicherung an Arbeitsstellen**
Verkehrssicherung an Arbeitsstellen von kürzerer Dauer
betriebsfertig aufbauen, vorhalten, warten, instand
setzen, betreiben und abbauen. Vorübergehende Verkehrssicherungsmaßnahmen durchführen.
Nach RSA, Regelplan 'D III/1r'
Für stationäre Arbeitsstelle.
Gesamtdauer der Verkehrsführung über 4 Std. bis 8 Std.
Bei Tageslicht.
Verkehrsrechtliche Anordnung nach Unterlagen des AG
einholen und zugehörige Unterlagen erstellen. Erforderliche Ortsbesichtigungen zur Erstellung der Planunterlagen für die verkehrsrechtliche Anordnung durchführen.
Anfallende Gebühren für verkehrsrechtliche Anordnungen
sind in diese Position mit einzurechnen und werden
nicht gesondert vergütet.

Die Absicherung gilt für alle 10 Schilderstandorte
Abgesichert werden müssen folgende Arbeitsschritte:
- Geländeaufmaß für das Erstellen der Statik
- Abbau der Schilderstandorte (Schilder,
Aufstellvorrichtungen, Fundamente)
- Aufstellen der neuen Beschilderung (Fundamente,
Aufstellvorrichtungen, Schilder)
Menge: 1,000 Psch

#### Unterabschnitt 03.03 Schild 2000 m

**03.03.0001 Ausführungszeichnung erstellen**
Maßstäbliche Ausführungszeichnung gemäß RWBA 2023 für
den neuen großflächigen Wegweiser laut Skizze des AG
herstellen und dem AG zur Genehmigung vorlegen
Menge: 1,000 Psch

**03.03.0002 statischen Nachweis erstellen**
nach Genehmigung der Ausführungszeichnung des AG für
neu zu erstellende Beschilderung statischen
Nachweis inklusive Aufstellvorrichtung und Fundamente
erstellen und dem AG incl. Prüfstatik übergeben,
Windlastzone 3
Menge: 1,000 St

**03.03.0003 Suchgraben herstellen**
Suchgraben herstellen. Aushub zur Wiederverwendung
seitlich lagern. Bodenklasse 3
Grabentiefe bis 1,00 m
Grabenbreite bis 0,50 m
Grabenlänge bis 3,00 m
Aushub per Hand
gelagerten Boden einbauen und verdichten
Menge: 1,000 St

**03.03.0004 Verkehrsschild abbauen**
Verkehrsschild abbauen.
Größflächigen Wegweiser demontieren.
Schildgröße über 12 m2 bis 13 m2.
Schild neben der Fahrbahn.
Abgebaute Stoffe nach Wahl des AN verwerten.
Menge: 1,000 St

**03.03.0005 Aufstellvorrichtung demontieren**
Aufstellvorrichtung = Gabelständer demontieren,
Länge über 6500 mm bis 7000 mm abbauen.
Abgebaute Stoffe nach Wahl des AN verwerten.
Menge: 1,000 St

**03.03.0006 Aufstellvorrichtung demontieren**
Aufstellvorrichtung = Gabelständer demontieren,
Länge über 8000 mm bis 8500 mm abbauen.
Abgebaute Stoffe nach Wahl des AN verwerten.
Menge: 1,000 St

**03.03.0007 Fundament ausbauen**
Fundament ausbauen und nach Wahl des AN entsorgen.
Größe bis 1,5 m3 je Fundament
Menge: 2,000 St

**03.03.0008 Fundament liefern und einbauen**
Bewehrtes Fundament nach statischen und konstruktiven
Erfordernissen als Fertigteilfundament liefern und
einbauen einschließlich aller erforderlichen
Erdarbeiten.
Größe von 1 m3 bis 2 m3 je Fundament
abgerechnet wird nach Maß gemäß Statik
Mit dem überschüssiger Boden die alten Standorte
verfüllen, der Rest ist nach Wahl des AN zu entsorgen.
Menge: 3,000 m3

**03.03.0009 Gabelständer liefern und aufstellen**
Gabelständer aus Stahl, feuerverzinkt mit Abdeckkappen
nach statischen und konstruktiven Erfordernissen für
Verkehrsschild aufstellen. Schild nach Unterlagen des
AG.
Länge über 6500 mm bis 7000 mm.
Gabelständer mit Fußplatte.
Auf Fundament aufstellen. Fundament wird gesondert vergütet.
Bei Änderung der Pfostenlänge verändert sich der Einheitspreis im Verhältnis zur ausgeschriebenen Pfostenlänge. Basislänge für die Abrechnung ist bei Mehrlängen
die maximal, bei Minderlängen die minimal ausgeschriebene Pfostenlänge.
Menge: 1,000 St

**03.03.0010 Gabelständer liefern und aufstellen**
Gabelständer aus Stahl, feuerverzinkt mit Abdeckkappen
nach statischen und konstruktiven Erfordernissen für
Verkehrsschild aufstellen. Schild nach Unterlagen des
AG.
Länge über 8000 mm bis 8500 mm.
Gabelständer mit Fußplatte.
Auf Fundament aufstellen. Fundament wird gesondert vergütet.
Bei Änderung der Pfostenlänge verändert sich der Einheitspreis im Verhältnis zur ausgeschriebenen Pfostenlänge. Basislänge für die Abrechnung ist bei Mehrlängen
die maximal, bei Minderlängen die minimal ausgeschriebene Pfostenlänge.
Menge: 1,000 St

**03.03.0011 großflächigen Wegweiser liefern**
Großflächigen Wegweiser liefern und entsprechend statischen und konstruktiven Erfordernissen an
Aufstellvorrichtung montieren.
Schild = 3 mm dick, profilverstärkt.
Mit retroreflektierender Folie der Klasse RA 2
Aufbau-Typ C, Grundfolie weiß, mit Farblaminat und
Antitauausrüstung.
Größe über 12 m2 bis 14 m2.
Befestigung mit Schellen und Traversen aus Stahl, feuerverzinkt. Verschraubung aus nicht rostendem Stahl
mind. der Stahlsorte A 2.
Anbringung neben der Fahrbahn.
Unterkante des Schildes ab 1,50 m über der
Verkehrsfläche.
Menge: 1,000 St

#### Unterabschnitt 03.04 Schild 1000 m

**03.04.0001 Ausführungszeichnung erstellen**
Maßstäbliche Ausführungszeichnung gemäß RWBA 2023 für
den neuen großflächigen Wegweiser laut Skizze des AG
herstellen und dem AG zur Genehmigung vorlegen
Menge: 1,000 Psch

**03.04.0002 statischen Nachweis erstellen**
nach Genehmigung der Ausführungszeichnung des AG für
neu zu erstellende Beschilderung statischen
Nachweis inklusive Aufstellvorrichtung und Fundamente
erstellen und dem AG incl. Prüfstatik übergeben,
Windlastzone 3
Menge: 1,000 St

**03.04.0003 Suchgraben herstellen**
Suchgraben herstellen. Aushub zur Wiederverwendung
seitlich lagern. Bodenklasse 3
Grabentiefe bis 1,00 m
Grabenbreite bis 0,50 m
Grabenlänge bis 3,00 m
Aushub per Hand
gelagerten Boden einbauen und verdichten
Menge: 1,000 St

**03.04.0004 Verkehrsschild abbauen**
Verkehrsschild abbauen.
Größflächigen Wegweiser demontieren.
Schildgröße über 4 m2 bis 5 m2.
Schild neben der Fahrbahn.
Abgebaute Stoffe nach Wahl des AN verwerten.
Menge: 1,000 St

**03.04.0005 Aufstellvorrichtung demontieren**
Aufstellvorrichtung = Gabelständer demontieren,
Länge über 3500 mm bis 4000 mm abbauen.
Abgebaute Stoffe nach Wahl des AN verwerten.
Menge: 1,000 St

**03.04.0006 Aufstellvorrichtung demontieren**
Aufstellvorrichtung = Gabelständer demontieren,
Länge über 4000 mm bis 4500 mm abbauen.
Abgebaute Stoffe nach Wahl des AN verwerten.
Menge: 1,000 St

**03.04.0007 Fundament ausbauen**
Fundament ausbauen und nach Wahl des AN entsorgen.
Größe bis 1 m3 je Fundament
Menge: 2,000 St

**03.04.0008 Fundament liefern und einbauen**
Bewehrtes Fundament nach statischen und konstruktiven
Erfordernissen als Fertigteilfundament liefern und
einbauen einschließlich aller erforderlichen
Erdarbeiten.
Größe von 0,5 m3 bis 1,5 m3 je Fundament
abgerechnet wird nach Maß gemäß Statik
Mit dem überschüssiger Boden die alten Standorte
verfüllen, der Rest ist nach Wahl des AN zu entsorgen.
Menge: 2,200 m3

**03.04.0009 Gabelständer liefern und aufstellen**
Gabelständer aus Stahl, feuerverzinkt mit Abdeckkappen
nach statischen und konstruktiven Erfordernissen für
Verkehrsschild aufstellen. Schild nach Unterlagen des
AG.
Länge über 3500 mm bis 4000 mm.
Gabelständer mit Fußplatte.
Auf Fundament aufstellen. Fundament wird gesondert vergütet.
Bei Änderung der Pfostenlänge verändert sich der Einheitspreis im Verhältnis zur ausgeschriebenen Pfostenlänge. Basislänge für die Abrechnung ist bei Mehrlängen
die maximal, bei Minderlängen die minimal ausgeschriebene Pfostenlänge.
Menge: 1,000 St

**03.04.0010 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 1,000 St

**03.04.0011 großflächigen Wegweiser liefern**
Großflächigen Wegweiser liefern und entsprechend statischen und konstruktiven Erfordernissen an
Aufstellvorrichtung montieren.
Schild = 3 mm dick, profilverstärkt.
Mit retroreflektierender Folie der Klasse RA 2
Aufbau-Typ C, Grundfolie weiß, mit Farblaminat und
Antitauausrüstung.
Größe über 4 m2 bis 5 m2.
Befestigung mit Schellen und Traversen aus Stahl, feuerverzinkt. Verschraubung aus nicht rostendem Stahl
mind. der Stahlsorte A 2.
Anbringung neben der Fahrbahn.
Unterkante des Schildes ab 1,50 m über der
Verkehrsfläche.
Menge: 1,000 St

#### Unterabschnitt 03.05 Schild 500 m

**03.05.0001 Ausführungszeichnung erstellen**
Maßstäbliche Ausführungszeichnung gemäß RWBA 2023 für
den neuen großflächigen Wegweiser laut Skizze des AG
herstellen und dem AG zur Genehmigung vorlegen
Menge: 1,000 Psch

**03.05.0002 statischen Nachweis erstellen**
nach Genehmigung der Ausführungszeichnung des AG für
neu zu erstellende Beschilderung statischen
Nachweis inklusive Aufstellvorrichtung und Fundamente
erstellen und dem AG incl. Prüfstatik übergeben,
Windlastzone 3
Menge: 2,000 St

**03.05.0003 Suchgraben herstellen**
Suchgraben herstellen. Aushub zur Wiederverwendung
seitlich lagern. Bodenklasse 3
Grabentiefe bis 1,00 m
Grabenbreite bis 0,50 m
Grabenlänge bis 3,00 m
Aushub per Hand
gelagerten Boden einbauen und verdichten
Menge: 2,000 St

**03.05.0004 Verkehrsschild abbauen**
Verkehrsschild abbauen.
Größflächigen Wegweiser demontieren.
Schildgröße über 4 m2 bis 5 m2.
Schild neben der Fahrbahn.
Abgebaute Stoffe nach Wahl des AN verwerten.
Menge: 2,000 St

**03.05.0005 Aufstellvorrichtung demontieren**
Aufstellvorrichtung = Gabelständer demontieren,
Länge über 2500 mm bis 3000 mm abbauen.
Abgebaute Stoffe nach Wahl des AN verwerten.
Menge: 1,000 St

**03.05.0006 Aufstellvorrichtung demontieren**
Aufstellvorrichtung = Gabelständer demontieren,
Länge über 3500 mm bis 4000 mm abbauen.
Abgebaute Stoffe nach Wahl des AN verwerten.
Menge: 2,000 St

**03.05.0007 Aufstellvorrichtung demontieren**
Aufstellvorrichtung = Gabelständer demontieren,
Länge über 4500 mm bis 5000 mm abbauen.
Abgebaute Stoffe nach Wahl des AN verwerten.
Menge: 1,000 St

**03.05.0008 Fundament ausbauen**
Fundament ausbauen und nach Wahl des AN entsorgen.
Größe bis 1 m3 je Fundament
Menge: 4,000 St

**03.05.0009 Fundament liefern und einbauen**
Bewehrtes Fundament nach statischen und konstruktiven
Erfordernissen als Fertigteilfundament liefern und
einbauen einschließlich aller erforderlichen
Erdarbeiten.
Größe von 0,5 m3 bis 1,5 m3 je Fundament
abgerechnet wird nach Maß gemäß Statik
Mit dem überschüssiger Boden die alten Standorte
verfüllen, der Rest ist nach Wahl des AN zu entsorgen.
Menge: 4,400 m3

**03.05.0010 Gabelständer liefern und aufstellen**
Gabelständer aus Stahl, feuerverzinkt mit Abdeckkappen
nach statischen und konstruktiven Erfordernissen für
Verkehrsschild aufstellen. Schild nach Unterlagen des
AG.
Länge über 2500 mm bis 3000 mm.
Gabelständer mit Fußplatte.
Auf Fundament aufstellen. Fundament wird gesondert vergütet.
Bei Änderung der Pfostenlänge verändert sich der Einheitspreis im Verhältnis zur ausgeschriebenen Pfostenlänge. Basislänge für die Abrechnung ist bei Mehrlängen
die maximal, bei Minderlängen die minimal ausgeschriebene Pfostenlänge.
Menge: 1,000 St

**03.05.0011 Gabelständer liefern und aufstellen**
Gabelständer aus Stahl, feuerverzinkt mit Abdeckkappen
nach statischen und konstruktiven Erfordernissen für
Verkehrsschild aufstellen. Schild nach Unterlagen des
AG.
Länge über 3500 mm bis 4000 mm.
Gabelständer mit Fußplatte.
Auf Fundament aufstellen. Fundament wird gesondert vergütet.
Bei Änderung der Pfostenlänge verändert sich der Einheitspreis im Verhältnis zur ausgeschriebenen Pfostenlänge. Basislänge für die Abrechnung ist bei Mehrlängen
die maximal, bei Minderlängen die minimal ausgeschriebene Pfostenlänge.
Menge: 2,000 St

**03.05.0012 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 1,000 St

**03.05.0013 großflächigen Wegweiser liefern**
Großflächigen Wegweiser liefern und entsprechend statischen und konstruktiven Erfordernissen an
Aufstellvorrichtung montieren.
Schild = 3 mm dick, profilverstärkt.
Mit retroreflektierender Folie der Klasse RA 2
Aufbau-Typ C, Grundfolie weiß, mit Farblaminat und
Antitauausrüstung.
Größe über 4 m2 bis 5 m2.
Befestigung mit Schellen und Traversen aus Stahl, feuerverzinkt. Verschraubung aus nicht rostendem Stahl
mind. der Stahlsorte A 2.
Anbringung neben der Fahrbahn.
Unterkante des Schildes ab 1,50 m über der
Verkehrsfläche.
Menge: 2,000 St

#### Unterabschnitt 03.06 Schild Ausfahrt

**03.06.0001 Ausführungszeichnung erstellen**
Maßstäbliche Ausführungszeichnung gemäß RWBA 2023 für
den neuen großflächigen Wegweiser laut Skizze des AG
herstellen und dem AG zur Genehmigung vorlegen
Menge: 1,000 Psch

**03.06.0002 statischen Nachweis erstellen**
nach Genehmigung der Ausführungszeichnung des AG für
neu zu erstellende Beschilderung statischen
Nachweis inklusive Aufstellvorrichtung und Fundamente
erstellen und dem AG incl. Prüfstatik übergeben,
Windlastzone 3
Menge: 2,000 St

**03.06.0003 Suchgraben herstellen**
Suchgraben herstellen. Aushub zur Wiederverwendung
seitlich lagern. Bodenklasse 3
Grabentiefe bis 1,00 m
Grabenbreite bis 0,50 m
Grabenlänge bis 3,00 m
Aushub per Hand
gelagerten Boden einbauen und verdichten
Menge: 2,000 St

**03.06.0004 Verkehrsschild abbauen**
Verkehrsschild abbauen.
Größflächigen Wegweiser demontieren.
Schildgröße über 5 m2 bis 6 m2.
Schild neben der Fahrbahn.
Abgebaute Stoffe nach Wahl des AN verwerten.
Menge: 2,000 St

**03.06.0005 Aufstellvorrichtung demontieren**
Aufstellvorrichtung = Gabelständer demontieren,
Länge über 3000 mm bis 3500 mm abbauen.
Abgebaute Stoffe nach Wahl des AN verwerten.
Menge: 1,000 St

**03.06.0006 Aufstellvorrichtung demontieren**
Aufstellvorrichtung = Gabelständer demontieren,
Länge über 4000 mm bis 4500 mm abbauen.
Abgebaute Stoffe nach Wahl des AN verwerten.
Menge: 3,000 St

**03.06.0007 Fundament ausbauen**
Fundament ausbauen und nach Wahl des AN entsorgen.
Größe bis 1 m3 je Fundament
Menge: 4,000 St

**03.06.0008 Fundament liefern und einbauen**
Bewehrtes Fundament nach statischen und konstruktiven
Erfordernissen als Fertigteilfundament liefern und
einbauen einschließlich aller erforderlichen
Erdarbeiten.
Größe von 0,5 m3 bis 1,5 m3 je Fundament
abgerechnet wird nach Maß gemäß Statik
Mit dem überschüssiger Boden die alten Standorte
verfüllen, der Rest ist nach Wahl des AN zu entsorgen.
Menge: 5,000 m3

**03.06.0009 Gabelständer liefern und aufstellen**
Gabelständer aus Stahl, feuerverzinkt mit Abdeckkappen
nach statischen und konstruktiven Erfordernissen für
Verkehrsschild aufstellen. Schild nach Unterlagen des
AG.
Länge über 3000 mm bis 3500 mm.
Gabelständer mit Fußplatte.
Auf Fundament aufstellen. Fundament wird gesondert vergütet.
Bei Änderung der Pfostenlänge verändert sich der Einheitspreis im Verhältnis zur ausgeschriebenen Pfostenlänge. Basislänge für die Abrechnung ist bei Mehrlängen
die maximal, bei Minderlängen die minimal ausgeschriebene Pfostenlänge.
Menge: 1,000 St

**03.06.0010 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 3,000 St

**03.06.0011 großflächigen Wegweiser liefern**
Großflächigen Wegweiser liefern und entsprechend statischen und konstruktiven Erfordernissen an
Aufstellvorrichtung montieren.
Schild = 3 mm dick, profilverstärkt.
Mit retroreflektierender Folie der Klasse RA 2
Aufbau-Typ C, Grundfolie weiß, mit Farblaminat und
Antitauausrüstung.
Größe über 5 m2 bis 6 m2.
Befestigung mit Schellen und Traversen aus Stahl, feuerverzinkt. Verschraubung aus nicht rostendem Stahl
mind. der Stahlsorte A 2.
Anbringung neben der Fahrbahn.
Unterkante des Schildes ab 1,50 m über der
Verkehrsfläche.
Menge: 2,000 St

#### Unterabschnitt 03.07 Schild Verteiler

*Hinweis*
Schilderzeichnungen von OZ 01.06. verwenden
Statik von OZ 02.06. verwenden

**03.07.0001 Suchgraben herstellen**
Suchgraben herstellen. Aushub zur Wiederverwendung
seitlich lagern. Bodenklasse 3
Grabentiefe bis 1,00 m
Grabenbreite bis 0,50 m
Grabenlänge bis 3,00 m
Aushub per Hand
gelagerten Boden einbauen und verdichten
Menge: 2,000 St

**03.07.0002 Verkehrsschild abbauen**
Verkehrsschild abbauen.
Größflächigen Wegweiser demontieren.
Schildgröße über 2 m2 bis 3 m2.
Schild neben der Fahrbahn.
Abgebaute Stoffe nach Wahl des AN verwerten.
Menge: 4,000 St

**03.07.0003 Aufstellvorrichtung demontieren**
Aufstellvorrichtung = Rohrpfosten demontieren,
Länge über 3000 mm bis 3500 mm abbauen.
Abgebaute Stoffe nach Wahl des AN verwerten.
Menge: 4,000 St

**03.07.0004 Fundament ausbauen**
Fundament ausbauen und nach Wahl des AN entsorgen.
Größe bis 1 m3 je Fundament
Menge: 4,000 St

**03.07.0005 Fundament liefern und einbauen**
Bewehrtes Fundament nach statischen und konstruktiven
Erfordernissen als Fertigteilfundament liefern und
einbauen einschließlich aller erforderlichen
Erdarbeiten.
Größe von 0,5 m3 bis 1,5 m3 je Fundament
abgerechnet wird nach Maß gemäß Statik
Überschüssiger Boden ist zu entsorgen.
Menge: 5,000 m3

**03.07.0006 Gabelständer liefern und aufstellen**
Gabelständer aus Stahl, feuerverzinkt mit Abdeckkappen
nach statischen und konstruktiven Erfordernissen für
Verkehrsschild aufstellen. Schild nach Unterlagen des
AG.
Länge über 3500 mm bis 4000 mm.
Gabelständer mit Fußplatte.
Auf Fundament aufstellen. Fundament wird gesondert vergütet.
Bei Änderung der Pfostenlänge verändert sich der Einheitspreis im Verhältnis zur ausgeschriebenen Pfostenlänge. Basislänge für die Abrechnung ist bei Mehrlängen
die maximal, bei Minderlängen die minimal ausgeschriebene Pfostenlänge.
Menge: 4,000 St

*Hinweis*
Diese Schilder sind mit Anti-Sticker-Film oder
Anti-Sticker-Lack auszustatten oder zu behandeln

**03.07.0007 Tabellenwegweiser liefern**
Tabellenwegweiser liefern und entsprechend statischen und konstruktiven Erfordernissen an
Aufstellvorrichtung montieren.
Schild = 3 mm dick, profilverstärkt.
Mit retroreflektierender Folie der Klasse RA 2
Aufbau-Typ C, Grundfolie weiß, mit Farblaminat und
Antitauausrüstung.
Zusätzlich sind diese Schilder mit Anti-Sticker-Film
oder Anti-Sticker-Lack auszustatten oder zu behandeln.
Größe über 2 m2 bis 3 m2.
Befestigung mit Schellen und Traversen aus Stahl, feuerverzinkt. Verschraubung aus nicht rostendem Stahl
mind. der Stahlsorte A 2.
Anbringung neben der Fahrbahn.
Unterkante des Schildes ab 2,00 m über der
Verkehrsfläche.
Menge: 4,000 St

#### Unterabschnitt 03.08 Schild Zufahrt zur BAB

**03.08.0001 Ausführungszeichnung erstellen**
Maßstäbliche Ausführungszeichnung gemäß RWBA 2023 für
den neuen großflächigen Wegweiser laut Skizze des AG
herstellen und dem AG zur Genehmigung vorlegen
Menge: 2,000 St

**03.08.0002 statischen Nachweis erstellen**
nach Schildvorgabe des AG für neu zu erstellende
Beschilderung statischen Nachweis inklusive
Aufstellvorrichtung (Trimast) und Fundamente erstellen
und dem AG incl. Prüfstatik übergeben,
Windlastzone 3
Menge: 2,000 St

**03.08.0003 Suchgraben herstellen**
Suchgraben herstellen. Aushub zur Wiederverwendung
seitlich lagern. Bodenklasse 3
Grabentiefe bis 1,00 m
Grabenbreite bis 0,50 m
Grabenlänge bis 3,00 m
Aushub per Hand
gelagerten Boden einbauen und verdichten
Menge: 2,000 St

**03.08.0004 Verkehrsschild abbauen**
Verkehrsschild abbauen.
Größflächigen Wegweiser demontieren.
Schildgröße über 3 m2 bis 5 m2.
Schild neben der Fahrbahn.
Abgebaute Stoffe nach Wahl des AN verwerten.
Menge: 2,000 St

**03.08.0005 Aufstellvorrichtung demontieren**
Aufstellvorrichtung = Trimast demontieren,
Länge über 4000 mm bis 4500 mm abbauen.
Abgebaute Stoffe nach Wahl des AN verwerten.
Menge: 4,000 St

**03.08.0006 Fundament ausbauen**
Fundament ausbauen und nach Wahl des AN entsorgen.
Größe 0,5 bis 1,5 m3 je Fundament
Menge: 4,000 St

**03.08.0007 Fundamente liefern und einbauen**
Bewehrtes Fundament nach statischen und konstruktiven
Erfordernissen als Fertigteilfundament liefern und
einbauen einschließlich aller erforderlichen
Erdarbeiten.
Größe 0,5 - 1,5 m3 je Fundament
abgerechnet wird nach Maß gemäß Statik
Überschüssiger Boden ist zu entsorgen.
Menge: 4,400 m3

**03.08.0008 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 4,000 St

*Hinweis*
Diese Schilder sind mit Anti-Sticker-Film oder
Anti-Sticker-Lack auszustatten oder zu behandeln

**03.08.0009 großflächigen Wegweiser liefern**
Großflächigen Wegweiser liefern und entsprechend statischen und konstruktiven Erfordernissen an
Aufstellvorrichtung montieren.
Schild = 3 mm dick, profilverstärkt.
Mit retroreflektierender Folie der Klasse RA 2
Aufbau-Typ C, Grundfolie weiß, mit Farblaminat und
Antitauausrüstung.
Zusätzlich sind diese Schilder mit Anti-Sticker-Film
oder Anti-Sticker-Lack auszustatten oder zu behandeln.
Größe über 3 m2 bis 4 m2.
Befestigung mit Schellen und Traversen aus Stahl, feuerverzinkt. Verschraubung aus nicht rostendem Stahl
mind. der Stahlsorte A 2.
Anbringung neben der Fahrbahn.
Unterkante des Schildes ab 2,00 m über der
Verkehrsfläche.
Menge: 1,000 St

**03.08.0010 großflächigen Wegweiser liefern**
Großflächigen Wegweiser liefern und entsprechend statischen und konstruktiven Erfordernissen an
Aufstellvorrichtung montieren.
Schild = 3 mm dick, profilverstärkt.
Mit retroreflektierender Folie der Klasse RA 2
Aufbau-Typ C, Grundfolie weiß, mit Farblaminat und
Antitauausrüstung.
Zusätzlich sind diese Schilder mit Anti-Sticker-Film
oder Anti-Sticker-Lack auszustatten oder zu behandeln.
Größe über 4 m2 bis 5 m2.
Befestigung mit Schellen und Traversen aus Stahl, feuerverzinkt. Verschraubung aus nicht rostendem Stahl
mind. der Stahlsorte A 2.
Anbringung neben der Fahrbahn.
Unterkante des Schildes ab 2,00 m über der
Verkehrsfläche.
Menge: 1,000 St

#### Unterabschnitt 03.09 Auskreuzvorrichtung

**03.09.0001 Auskreuzvorrichtung liefern und anbauen**
Auskreuzvorrichtung liefern und anbauen

Auskreuzvorrichtung für das Piktogramm "Ladestation für
Elektrofahrzeuge" passend für die neue Beschilderung
(1000m, 500m, Ausfahrt und Verteiler) liefern und
anbauen. Auskreuzvorrichtung geht in das Eigentum des
AG über.
Menge: 8,000 St

### Abschnitt 04 Vier Tore Stadt

#### Unterabschnitt 04.01 Baustelle einrichten und räumen

**04.01.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**04.01.0002 Baustelle räumen Sämtl. LV-Abschn.**
StL-Nr. 21910111201
Baustelle von allen Geräten, Anlagen, Einrichtungen und
dgl. räumen. Benutzte Flächen und Wege entsprechend dem
ursprünglichen Zustand herrichten. Soweit nicht für
bestimmte Leistungen für das Räumen der Baustelle gesonderte Positionen im Leistungsverzeichnis enthalten
sind, gilt die Pauschale
für alle Leistungen sämtlicher Abschnitte des Leistungsverzeichnisses.
Menge: 1,000 Psch
Zuordnung: 101

#### Unterabschnitt 04.02 Verkehrsabsicherung

**04.02.0001 Verkehrssicherung an Arbeitsstellen**
Verkehrssicherung an Arbeitsstellen von kürzerer Dauer
betriebsfertig aufbauen, vorhalten, warten, instand
setzen, betreiben und abbauen. Vorübergehende Verkehrssicherungsmaßnahmen durchführen.
Nach RSA, Regelplan 'D III/1r'
Für stationäre Arbeitsstelle.
Gesamtdauer der Verkehrsführung über 4 Std. bis 8 Std.
Bei Tageslicht.
Verkehrsrechtliche Anordnung nach Unterlagen des AG
einholen und zugehörige Unterlagen erstellen. Erforderliche Ortsbesichtigungen zur Erstellung der Planunterlagen für die verkehrsrechtliche Anordnung durchführen.
Anfallende Gebühren für verkehrsrechtliche Anordnungen
sind in diese Position mit einzurechnen und werden
nicht gesondert vergütet.

Die Absicherung gilt für alle 9 Schilderstandorte
Abgesichert werden müssen folgende Arbeitsschritte:
- Geländeaufmaß für das Erstellen der Statik
- Abbau der Schilderstandorte (Schilder,
Aufstellvorrichtungen, Fundamente)
- Aufstellen der neuen Beschilderung (Fundamente,
Aufstellvorrichtungen, Schilder)
Menge: 1,000 Psch

#### Unterabschnitt 04.03 Schild 1000 m

**04.03.0001 Ausführungszeichnung erstellen**
Maßstäbliche Ausführungszeichnung gemäß RWBA 2023 für
den neuen großflächigen Wegweiser laut Skizze des AG
herstellen und dem AG zur Genehmigung vorlegen
Menge: 1,000 Psch

**04.03.0002 statischen Nachweis erstellen**
nach Genehmigung der Ausführungszeichnung des AG für
neu zu erstellende Beschilderung statischen
Nachweis inklusive Aufstellvorrichtung und Fundamente
erstellen und dem AG incl. Prüfstatik übergeben,
Windlastzone 2
Menge: 2,000 St

**04.03.0003 Suchgraben herstellen**
Suchgraben herstellen. Aushub zur Wiederverwendung
seitlich lagern. Bodenklasse 3
Grabentiefe bis 1,00 m
Grabenbreite bis 0,50 m
Grabenlänge bis 3,00 m
Aushub per Hand
gelagerten Boden einbauen und verdichten
Menge: 2,000 St

**04.03.0004 Verkehrsschild abbauen**
Verkehrsschild abbauen.
Größflächigen Wegweiser demontieren.
Schildgröße über 6 m2 bis 7 m2.
Schild neben der Fahrbahn.
Abgebaute Stoffe nach Wahl des AN verwerten.
Menge: 2,000 St

**04.03.0005 Aufstellvorrichtung demontieren**
Aufstellvorrichtung = Gabelständer demontieren,
Länge über 3000 mm bis 3500 mm abbauen.
Abgebaute Stoffe nach Wahl des AN verwerten.
Menge: 2,000 St

**04.03.0006 Aufstellvorrichtung demontieren**
Aufstellvorrichtung = Gabelständer demontieren,
Länge über 3500 mm bis 4000 mm abbauen.
Abgebaute Stoffe nach Wahl des AN verwerten.
Menge: 2,000 St

**04.03.0007 Fundament ausbauen**
Fundament ausbauen und nach Wahl des AN entsorgen.
Größe bis 1 m3 je Fundament
Menge: 4,000 St

**04.03.0008 Fundament liefern und einbauen**
Bewehrtes Fundament nach statischen und konstruktiven
Erfordernissen als Fertigteilfundament liefern und
einbauen einschließlich aller erforderlichen
Erdarbeiten.
Größe 0,5 m3 bis 1,5 m3 je Fundament
abgerechnet wird nach Maß gemäß Statik
Mit dem überschüssiger Boden die alten Standorte
verfüllen, der Rest ist nach Wahl des AN zu entsorgen.
Menge: 2,400 m3

**04.03.0009 Gabelständer liefern und aufstellen**
Gabelständer aus Stahl, feuerverzinkt mit Abdeckkappen
nach statischen und konstruktiven Erfordernissen für
Verkehrsschild aufstellen. Schild nach Unterlagen des
AG.
Länge über 3000 mm bis 3500 mm.
Gabelständer mit Fußplatte.
Auf Fundament aufstellen. Fundament wird gesondert vergütet.
Bei Änderung der Pfostenlänge verändert sich der Einheitspreis im Verhältnis zur ausgeschriebenen Pfostenlänge. Basislänge für die Abrechnung ist bei Mehrlängen
die maximal, bei Minderlängen die minimal ausgeschriebene Pfostenlänge.
Menge: 2,000 St

**04.03.0010 Gabelständer liefern und aufstellen**
Gabelständer aus Stahl, feuerverzinkt mit Abdeckkappen
nach statischen und konstruktiven Erfordernissen für
Verkehrsschild aufstellen. Schild nach Unterlagen des
AG.
Länge über 3500 mm bis 4000 mm.
Gabelständer mit Fußplatte.
Auf Fundament aufstellen. Fundament wird gesondert vergütet.
Bei Änderung der Pfostenlänge verändert sich der Einheitspreis im Verhältnis zur ausgeschriebenen Pfostenlänge. Basislänge für die Abrechnung ist bei Mehrlängen
die maximal, bei Minderlängen die minimal ausgeschriebene Pfostenlänge.
Menge: 2,000 St

**04.03.0011 großflächigen Wegweiser liefern**
Großflächigen Wegweiser liefern und entsprechend statischen und konstruktiven Erfordernissen an
Aufstellvorrichtung montieren.
Schild = 3 mm dick, profilverstärkt.
Mit retroreflektierender Folie der Klasse RA 2
Aufbau-Typ C, Grundfolie weiß, mit Farblaminat und
Antitauausrüstung.
Größe über 6 m2 bis 7 m2.
Befestigung mit Schellen und Traversen aus Stahl, feuerverzinkt. Verschraubung aus nicht rostendem Stahl
mind. der Stahlsorte A 2.
Anbringung neben der Fahrbahn.
Unterkante des Schildes ab 1,50 m über der
Verkehrsfläche.
Menge: 2,000 St

#### Unterabschnitt 04.04 Schild 500 m

**04.04.0001 Ausführungszeichnung erstellen**
Maßstäbliche Ausführungszeichnung gemäß RWBA 2023 für
den neuen großflächigen Wegweiser laut Skizze des AG
herstellen und dem AG zur Genehmigung vorlegen
Menge: 1,000 Psch

**04.04.0002 statischen Nachweis erstellen**
nach Genehmigung der Ausführungszeichnung des AG für
neu zu erstellende Beschilderung statischen
Nachweis inklusive Aufstellvorrichtung und Fundamente
erstellen und dem AG incl. Prüfstatik übergeben,
Windlastzone 2
Menge: 2,000 St

**04.04.0003 Suchgraben herstellen**
Suchgraben herstellen. Aushub zur Wiederverwendung
seitlich lagern. Bodenklasse 3
Grabentiefe bis 1,00 m
Grabenbreite bis 0,50 m
Grabenlänge bis 3,00 m
Aushub per Hand
gelagerten Boden einbauen und verdichten
Menge: 2,000 St

**04.04.0004 Verkehrsschild abbauen**
Verkehrsschild abbauen.
Größflächigen Wegweiser demontieren.
Schildgröße über 6 m2 bis 7 m2.
Schild neben der Fahrbahn.
Abgebaute Stoffe nach Wahl des AN verwerten.
Menge: 2,000 St

**04.04.0005 Aufstellvorrichtung demontieren**
Aufstellvorrichtung = Gabelständer demontieren,
Länge über 3500 mm bis 4000 mm abbauen.
Abgebaute Stoffe nach Wahl des AN verwerten.
Menge: 1,000 St

**04.04.0006 Aufstellvorrichtung demontieren**
Aufstellvorrichtung = Gabelständer demontieren,
Länge über 4000 mm bis 4500 mm abbauen.
Abgebaute Stoffe nach Wahl des AN verwerten.
Menge: 2,000 St

**04.04.0007 Aufstellvorrichtung demontieren**
Aufstellvorrichtung = Gabelständer demontieren,
Länge über 4500 mm bis 5000 mm abbauen.
Abgebaute Stoffe nach Wahl des AN verwerten.
Menge: 1,000 St

**04.04.0008 Fundament ausbauen**
Fundament ausbauen und nach Wahl des AN entsorgen.
Größe bis 1 m3 je Fundament
Menge: 4,000 St

**04.04.0009 Fundament liefern und einbauen**
Bewehrtes Fundament nach statischen und konstruktiven
Erfordernissen als Fertigteilfundament liefern und
einbauen einschließlich aller erforderlichen
Erdarbeiten.
Größe 0,5 m3 bis 1,5 m3 je Fundament
abgerechnet wird nach Maß gemäß Statik
Mit dem überschüssiger Boden die alten Standorte
verfüllen, der Rest ist nach Wahl des AN zu entsorgen.
Menge: 2,400 m3

**04.04.0010 Gabelständer liefern und aufstellen**
Gabelständer aus Stahl, feuerverzinkt mit Abdeckkappen
nach statischen und konstruktiven Erfordernissen für
Verkehrsschild aufstellen. Schild nach Unterlagen des
AG.
Länge über 3500 mm bis 4000 mm.
Gabelständer mit Fußplatte.
Auf Fundament aufstellen. Fundament wird gesondert vergütet.
Bei Änderung der Pfostenlänge verändert sich der Einheitspreis im Verhältnis zur ausgeschriebenen Pfostenlänge. Basislänge für die Abrechnung ist bei Mehrlängen
die maximal, bei Minderlängen die minimal ausgeschriebene Pfostenlänge.
Menge: 1,000 St

**04.04.0011 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 2,000 St

**04.04.0012 Gabelständer liefern und aufstellen**
Gabelständer aus Stahl, feuerverzinkt mit Abdeckkappen
nach statischen und konstruktiven Erfordernissen für
Verkehrsschild aufstellen. Schild nach Unterlagen des
AG.
Länge über 4500 mm bis 5000 mm.
Gabelständer mit Fußplatte.
Auf Fundament aufstellen. Fundament wird gesondert vergütet.
Bei Änderung der Pfostenlänge verändert sich der Einheitspreis im Verhältnis zur ausgeschriebenen Pfostenlänge. Basislänge für die Abrechnung ist bei Mehrlängen
die maximal, bei Minderlängen die minimal ausgeschriebene Pfostenlänge.
Menge: 1,000 St

**04.04.0013 großflächigen Wegweiser liefern**
Großflächigen Wegweiser liefern und entsprechend statischen und konstruktiven Erfordernissen an
Aufstellvorrichtung montieren.
Schild = 3 mm dick, profilverstärkt.
Mit retroreflektierender Folie der Klasse RA 2
Aufbau-Typ C, Grundfolie weiß, mit Farblaminat und
Antitauausrüstung.
Größe über 6 m2 bis 7 m2.
Befestigung mit Schellen und Traversen aus Stahl, feuerverzinkt. Verschraubung aus nicht rostendem Stahl
mind. der Stahlsorte A 2.
Anbringung neben der Fahrbahn.
Unterkante des Schildes ab 1,50 m über der
Verkehrsfläche.
Menge: 2,000 St

#### Unterabschnitt 04.05 Schild Ausfahrt

**04.05.0001 Ausführungszeichnung erstellen**
Maßstäbliche Ausführungszeichnung gemäß RWBA 2023 für
den neuen großflächigen Wegweiser laut Skizze des AG
herstellen und dem AG zur Genehmigung vorlegen
Menge: 1,000 Psch

**04.05.0002 statischen Nachweis erstellen**
nach Genehmigung der Ausführungszeichnung des AG für
neu zu erstellende Beschilderung statischen
Nachweis inklusive Aufstellvorrichtung und Fundamente
erstellen und dem AG incl. Prüfstatik übergeben,
Windlastzone 2
Menge: 2,000 St

**04.05.0003 Suchgraben herstellen**
Suchgraben herstellen. Aushub zur Wiederverwendung
seitlich lagern. Bodenklasse 3
Grabentiefe bis 1,00 m
Grabenbreite bis 0,50 m
Grabenlänge bis 3,00 m
Aushub per Hand
gelagerten Boden einbauen und verdichten
Menge: 2,000 St

**04.05.0004 Verkehrsschild abbauen**
Verkehrsschild abbauen.
Größflächigen Wegweiser demontieren.
Schildgröße über 8 m2 bis 9 m2.
Schild neben der Fahrbahn.
Abgebaute Stoffe nach Wahl des AN verwerten.
Menge: 2,000 St

**04.05.0005 Aufstellvorrichtung demontieren**
Aufstellvorrichtung = Gabelständer demontieren,
Länge über 3500 mm bis 4000 mm abbauen.
Abgebaute Stoffe nach Wahl des AN verwerten.
Menge: 1,000 St

**04.05.0006 Aufstellvorrichtung demontieren**
Aufstellvorrichtung = Gabelständer demontieren,
Länge über 4000 mm bis 4500 mm abbauen.
Abgebaute Stoffe nach Wahl des AN verwerten.
Menge: 1,000 St

**04.05.0007 Aufstellvorrichtung demontieren**
Aufstellvorrichtung = Gabelständer demontieren,
Länge über 5000 mm bis 5500 mm abbauen.
Abgebaute Stoffe nach Wahl des AN verwerten.
Menge: 1,000 St

**04.05.0008 Aufstellvorrichtung demontieren**
Aufstellvorrichtung = Gabelständer demontieren,
Länge über 6000 mm bis 6500 mm abbauen.
Abgebaute Stoffe nach Wahl des AN verwerten.
Menge: 1,000 St

**04.05.0009 Fundament ausbauen**
Fundament ausbauen und nach Wahl des AN entsorgen.
Größe bis 1 m3 je Fundament
Menge: 4,000 St

**04.05.0010 Fundament liefern und einbauen**
Bewehrtes Fundament nach statischen und konstruktiven
Erfordernissen als Fertigteilfundament liefern und
einbauen einschließlich aller erforderlichen
Erdarbeiten.
Größe 0,5 m3 bis 1,5 m3 je Fundament
abgerechnet wird nach Maß gemäß Statik
Mit dem überschüssiger Boden die alten Standorte
verfüllen, der Rest ist nach Wahl des AN zu entsorgen.
Menge: 2,800 m3

**04.05.0011 Gabelständer liefern und aufstellen**
Gabelständer aus Stahl, feuerverzinkt mit Abdeckkappen
nach statischen und konstruktiven Erfordernissen für
Verkehrsschild aufstellen. Schild nach Unterlagen des
AG.
Länge über 3500 mm bis 4000 mm.
Gabelständer mit Fußplatte.
Auf Fundament aufstellen. Fundament wird gesondert vergütet.
Bei Änderung der Pfostenlänge verändert sich der Einheitspreis im Verhältnis zur ausgeschriebenen Pfostenlänge. Basislänge für die Abrechnung ist bei Mehrlängen
die maximal, bei Minderlängen die minimal ausgeschriebene Pfostenlänge.
Menge: 1,000 St

**04.05.0012 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 1,000 St

**04.05.0013 Gabelständer liefern und aufstellen**
Gabelständer aus Stahl, feuerverzinkt mit Abdeckkappen
nach statischen und konstruktiven Erfordernissen für
Verkehrsschild aufstellen. Schild nach Unterlagen des
AG.
Länge über 4500 mm bis 5000 mm.
Gabelständer mit Fußplatte.
Auf Fundament aufstellen. Fundament wird gesondert vergütet.
Bei Änderung der Pfostenlänge verändert sich der Einheitspreis im Verhältnis zur ausgeschriebenen Pfostenlänge. Basislänge für die Abrechnung ist bei Mehrlängen
die maximal, bei Minderlängen die minimal ausgeschriebene Pfostenlänge.
Menge: 1,000 St

**04.05.0014 Gabelständer liefern und aufstellen**
Gabelständer aus Stahl, feuerverzinkt mit Abdeckkappen
nach statischen und konstruktiven Erfordernissen für
Verkehrsschild aufstellen. Schild nach Unterlagen des
AG.
Länge über 6000 mm bis 6500 mm.
Gabelständer mit Fußplatte.
Auf Fundament aufstellen. Fundament wird gesondert vergütet.
Bei Änderung der Pfostenlänge verändert sich der Einheitspreis im Verhältnis zur ausgeschriebenen Pfostenlänge. Basislänge für die Abrechnung ist bei Mehrlängen
die maximal, bei Minderlängen die minimal ausgeschriebene Pfostenlänge.
Menge: 1,000 St

**04.05.0015 großflächigen Wegweiser liefern**
Großflächigen Wegweiser liefern und entsprechend statischen und konstruktiven Erfordernissen an
Aufstellvorrichtung montieren.
Schild = 3 mm dick, profilverstärkt.
Mit retroreflektierender Folie der Klasse RA 2
Aufbau-Typ C, Grundfolie weiß, mit Farblaminat und
Antitauausrüstung.
Größe über 8 m2 bis 9 m2.
Befestigung mit Schellen und Traversen aus Stahl, feuerverzinkt. Verschraubung aus nicht rostendem Stahl
mind. der Stahlsorte A 2.
Anbringung neben der Fahrbahn.
Unterkante des Schildes ab 1,50 m über der
Verkehrsfläche.
Menge: 2,000 St

#### Unterabschnitt 04.06 Schild Verteiler

*Hinweis*
Schilderzeichnungen und Statik von OZ 01.06. verwenden

**04.06.0001 Suchgraben herstellen**
Suchgraben herstellen. Aushub zur Wiederverwendung
seitlich lagern. Bodenklasse 3
Grabentiefe bis 1,00 m
Grabenbreite bis 0,50 m
Grabenlänge bis 3,00 m
Aushub per Hand
gelagerten Boden einbauen und verdichten
Menge: 2,000 St

**04.06.0002 Verkehrsschild abbauen**
Verkehrsschild abbauen.
Größflächigen Wegweiser demontieren.
Schildgröße über 2 m2 bis 3 m2.
Schild neben der Fahrbahn.
Abgebaute Stoffe nach Wahl des AN verwerten.
Menge: 4,000 St

**04.06.0003 Aufstellvorrichtung demontieren**
Aufstellvorrichtung = Gabelständer demontieren,
Länge über 3000 mm bis 3500 mm abbauen.
Abgebaute Stoffe nach Wahl des AN verwerten.
Menge: 4,000 St

**04.06.0004 Fundament ausbauen**
Fundament ausbauen und nach Wahl des AN entsorgen.
Größe bis 1 m3 je Fundament
Menge: 4,000 St

**04.06.0005 Fundament liefern und einbauen**
Bewehrtes Fundament nach statischen und konstruktiven
Erfordernissen als Fertigteilfundament liefern und
einbauen einschließlich aller erforderlichen
Erdarbeiten.
Größe 0,5 bis 1,5 m3 je Fundament
abgerechnet wird nach Maß gemäß Statik
Überschüssiger Boden ist zu entsorgen.
Menge: 4,000 m3

**04.06.0006 Gabelständer liefern und aufstellen**
Gabelständer aus Stahl, feuerverzinkt mit Abdeckkappen
nach statischen und konstruktiven Erfordernissen für
Verkehrsschild aufstellen. Schild nach Unterlagen des
AG.
Länge über 3000 mm bis 3500 mm.
Gabelständer mit Fußplatte.
Auf Fundament aufstellen. Fundament wird gesondert vergütet.
Bei Änderung der Pfostenlänge verändert sich der Einheitspreis im Verhältnis zur ausgeschriebenen Pfostenlänge. Basislänge für die Abrechnung ist bei Mehrlängen
die maximal, bei Minderlängen die minimal ausgeschriebene Pfostenlänge.
Menge: 4,000 St

*Hinweis*
Diese Schilder sind mit Anti-Sticker-Film oder
Anti-Sticker-Lack auszustatten oder zu behandeln

**04.06.0007 Tabellenwegweiser liefern**
Tabellenwegweiser liefern und entsprechend statischen und konstruktiven Erfordernissen an
Aufstellvorrichtung montieren.
Schild = 3 mm dick, profilverstärkt.
Mit retroreflektierender Folie der Klasse RA 2
Aufbau-Typ C, Grundfolie weiß, mit Farblaminat und
Antitauausrüstung.
Zusätzlich sind diese Schilder mit Anti-Sticker-Film
oder Anti-Sticker-Lack auszustatten oder zu behandeln.
Größe über 2 m2 bis 3 m2.
Befestigung mit Schellen und Traversen aus Stahl, feuerverzinkt. Verschraubung aus nicht rostendem Stahl
mind. der Stahlsorte A 2.
Anbringung neben der Fahrbahn.
Unterkante des Schildes ab 2,00 m über der
Verkehrsfläche.
Menge: 4,000 St

#### Unterabschnitt 04.07 Schild Zufahrt zur BAB

*Hinweis*
Schilderzeichnungen von OZ 03.08. verwenden

**04.07.0001 statischen Nachweis erstellen**
nach Schildvorgabe des AG für neu zu erstellende
Beschilderung statischen Nachweis inklusive
Aufstellvorrichtung (Trimast) und Fundamente erstellen
und dem AG incl. Prüfstatik übergeben,
Windlastzone 2
Menge: 2,000 St

**04.07.0002 Suchgraben herstellen**
Suchgraben herstellen. Aushub zur Wiederverwendung
seitlich lagern. Bodenklasse 3
Grabentiefe bis 1,00 m
Grabenbreite bis 0,50 m
Grabenlänge bis 3,00 m
Aushub per Hand
gelagerten Boden einbauen und verdichten
Menge: 2,000 St

**04.07.0003 Verkehrsschild abbauen**
Verkehrsschild abbauen.
Größflächigen Wegweiser demontieren.
Schildgröße über 3 m2 bis 4 m2.
Schild neben der Fahrbahn.
Abgebaute Stoffe nach Wahl des AN verwerten.
Menge: 1,000 St

**04.07.0004 Verkehrsschild abbauen**
Verkehrsschild abbauen.
Größflächigen Wegweiser demontieren.
Schildgröße über 5 m2 bis 6 m2.
Schild neben der Fahrbahn.
Abgebaute Stoffe nach Wahl des AN verwerten.
Menge: 1,000 St

**04.07.0005 Aufstellvorrichtung demontieren**
Aufstellvorrichtung = Gabelständer demontieren,
Länge über 4000 mm bis 4500 mm abbauen.
Abgebaute Stoffe nach Wahl des AN verwerten.
Menge: 3,000 St

**04.07.0006 Aufstellvorrichtung demontieren**
Aufstellvorrichtung = Gabelständer demontieren,
Länge über 5000 mm bis 5500 mm abbauen.
Abgebaute Stoffe nach Wahl des AN verwerten.
Menge: 1,000 St

**04.07.0007 Fundament ausbauen**
Fundament ausbauen und nach Wahl des AN entsorgen.
Größe bis 1 m3 je Fundament
Menge: 4,000 St

**04.07.0008 Fundament liefern und einbauen**
Bewehrtes Fundament nach statischen und konstruktiven
Erfordernissen als Fertigteilfundament liefern und
einbauen einschließlich aller erforderlichen
Erdarbeiten.
Größe 0,5 bis 1,5 m3 je Fundament
abgerechnet wird nach Maß gemäß Statik
Überschüssiger Boden ist zu entsorgen.
Menge: 3,000 m3

**04.07.0009 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 3,000 St

**04.07.0010 Gabelständer liefern und aufstellen**
Gabelständer aus Stahl, feuerverzinkt mit Abdeckkappen
nach statischen und konstruktiven Erfordernissen für
Verkehrsschild aufstellen. Schild nach Unterlagen des
AG.
Länge über 5000 mm bis 5500 mm.
Gabelständer mit Fußplatte.
Auf Fundament aufstellen. Fundament wird gesondert vergütet.
Bei Änderung der Pfostenlänge verändert sich der Einheitspreis im Verhältnis zur ausgeschriebenen Pfostenlänge. Basislänge für die Abrechnung ist bei Mehrlängen
die maximal, bei Minderlängen die minimal ausgeschriebene Pfostenlänge.
Menge: 1,000 St

*Hinweis*
Dieses Schild ist mit Anti-Sticker-Film oder
Anti-Sticker-Lack auszustatten oder zu behandeln

**04.07.0011 großflächigen Wegweiser liefern**
Großflächigen Wegweiser liefern und entsprechend statischen und konstruktiven Erfordernissen an
Aufstellvorrichtung montieren.
Schild = 3 mm dick, profilverstärkt.
Mit retroreflektierender Folie der Klasse RA 2
Aufbau-Typ C, Grundfolie weiß, mit Farblaminat und
Antitauausrüstung.
Zusätzlich sind diese Schilder mit Anti-Sticker-Film
oder Anti-Sticker-Lack auszustatten oder zu behandeln.
Größe über 3 m2 bis 4 m2.
Befestigung mit Schellen und Traversen aus Stahl, feuerverzinkt. Verschraubung aus nicht rostendem Stahl
mind. der Stahlsorte A 2.
Anbringung neben der Fahrbahn.
Unterkante des Schildes ab 2,00 m über der
Verkehrsfläche.
Menge: 1,000 St

**04.07.0012 großflächigen Wegweiser liefern**
Großflächigen Wegweiser liefern und entsprechend statischen und konstruktiven Erfordernissen an
Aufstellvorrichtung montieren.
Schild = 3 mm dick, profilverstärkt.
Mit retroreflektierender Folie der Klasse RA 2
Aufbau-Typ C, Grundfolie weiß, mit Farblaminat und
Antitauausrüstung.
Zusätzlich sind diese Schilder mit Anti-Sticker-Film
oder Anti-Sticker-Lack auszustatten oder zu behandeln.
Größe über 4 m2 bis 5 m2.
Befestigung mit Schellen und Traversen aus Stahl, feuerverzinkt. Verschraubung aus nicht rostendem Stahl
mind. der Stahlsorte A 2.
Anbringung neben der Fahrbahn.
Unterkante des Schildes ab 2,00 m über der
Verkehrsfläche.
Menge: 1,000 St

#### Unterabschnitt 04.08 Auskreuzvorrichtung

**04.08.0001 Auskreuzvorrichtung liefern und anbauen**
Auskreuzvorrichtung liefern und anbauen

Auskreuzvorrichtung für das Piktogramm "Ladestation für
Elektrofahrzeuge" passend für die neue Beschilderung
(1000m, 500m, Ausfahrt und Verteiler) liefern und
anbauen. Auskreuzvorrichtung geht in das Eigentum des
AG über.
Menge: 8,000 St

### Abschnitt 05 Warnowtal

#### Unterabschnitt 05.01 Baustelle einrichten und räumen

**05.01.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**05.01.0002 Baustelle räumen Sämtl. LV-Abschn.**
StL-Nr. 21910111201
Baustelle von allen Geräten, Anlagen, Einrichtungen und
dgl. räumen. Benutzte Flächen und Wege entsprechend dem
ursprünglichen Zustand herrichten. Soweit nicht für
bestimmte Leistungen für das Räumen der Baustelle gesonderte Positionen im Leistungsverzeichnis enthalten
sind, gilt die Pauschale
für alle Leistungen sämtlicher Abschnitte des Leistungsverzeichnisses.
Menge: 1,000 Psch
Zuordnung: 101

#### Unterabschnitt 05.02 Verkehrsabsicherung

**05.02.0001 Verkehrssicherung an Arbeitsstellen**
Verkehrssicherung an Arbeitsstellen von kürzerer Dauer
betriebsfertig aufbauen, vorhalten, warten, instand
setzen, betreiben und abbauen. Vorübergehende Verkehrssicherungsmaßnahmen durchführen.
Nach RSA, Regelplan 'D III/1r'
Für stationäre Arbeitsstelle.
Gesamtdauer der Verkehrsführung über 4 Std. bis 8 Std.
Bei Tageslicht.
Verkehrsrechtliche Anordnung nach Unterlagen des AG
einholen und zugehörige Unterlagen erstellen. Erforderliche Ortsbesichtigungen zur Erstellung der Planunterlagen für die verkehrsrechtliche Anordnung durchführen.
Anfallende Gebühren für verkehrsrechtliche Anordnungen
sind in diese Position mit einzurechnen und werden
nicht gesondert vergütet.

Die Absicherung gilt für alle 10 Schilderstandorte
Abgesichert werden müssen folgende Arbeitsschritte:
- Geländeaufmaß für das Erstellen der Statik
- Abbau der Schilderstandorte (Schilder,
Aufstellvorrichtungen, Fundamente)
- Aufstellen der neuen Beschilderung (Fundamente,
Aufstellvorrichtungen, Schilder)
Menge: 1,000 Psch

#### Unterabschnitt 05.03 Schild 1000 m

**05.03.0001 Ausführungszeichnung erstellen**
Maßstäbliche Ausführungszeichnung gemäß RWBA 2023 für
den neuen großflächigen Wegweiser laut Skizze des AG
herstellen und dem AG zur Genehmigung vorlegen
Menge: 1,000 Psch

**05.03.0002 statischen Nachweis erstellen**
nach Genehmigung der Ausführungszeichnung des AG für
neu zu erstellende Beschilderung statischen
Nachweis inklusive Aufstellvorrichtung und Fundamente
erstellen und dem AG incl. Prüfstatik übergeben,
Windlastzone 3
Menge: 2,000 St

**05.03.0003 Suchgraben herstellen**
Suchgraben herstellen. Aushub zur Wiederverwendung
seitlich lagern. Bodenklasse 3
Grabentiefe bis 1,00 m
Grabenbreite bis 0,50 m
Grabenlänge bis 3,00 m
Aushub per Hand
gelagerten Boden einbauen und verdichten
Menge: 2,000 St

**05.03.0004 Verkehrsschild abbauen**
Verkehrsschild abbauen.
Größflächigen Wegweiser demontieren.
Schildgröße über 5 m2 bis 6 m2.
Schild neben der Fahrbahn.
Abgebaute Stoffe nach Wahl des AN verwerten.
Menge: 2,000 St

**05.03.0005 Aufstellvorrichtung demontieren**
Aufstellvorrichtung = Gabelständer demontieren,
Länge über 3500 mm bis 4000 mm abbauen.
Abgebaute Stoffe nach Wahl des AN verwerten.
Menge: 3,000 St

**05.03.0006 Aufstellvorrichtung demontieren**
Aufstellvorrichtung = Gabelständer demontieren,
Länge über 4000 mm bis 4500 mm abbauen.
Abgebaute Stoffe nach Wahl des AN verwerten.
Menge: 1,000 St

**05.03.0007 Fundament ausbauen**
Fundament ausbauen und nach Wahl des AN entsorgen.
Größe bis 1 m3 je Fundament
Menge: 4,000 St

**05.03.0008 Fundament liefern und einbauen**
Bewehrtes Fundament nach statischen und konstruktiven
Erfordernissen als Fertigteilfundament liefern und
einbauen einschließlich aller erforderlichen
Erdarbeiten.
Größe 0,5 bis 1,5 m3 je Fundament
abgerechnet wird nach Maß gemäß Statik
Mit dem überschüssiger Boden die alten Standorte
verfüllen, der Rest ist nach Wahl des AN zu entsorgen.
Menge: 3,800 m3

**05.03.0009 Gabelständer liefern und aufstellen**
Gabelständer aus Stahl, feuerverzinkt mit Abdeckkappen
nach statischen und konstruktiven Erfordernissen für
Verkehrsschild aufstellen. Schild nach Unterlagen des
AG.
Länge über 3500 mm bis 4000 mm.
Gabelständer mit Fußplatte.
Auf Fundament aufstellen. Fundament wird gesondert vergütet.
Bei Änderung der Pfostenlänge verändert sich der Einheitspreis im Verhältnis zur ausgeschriebenen Pfostenlänge. Basislänge für die Abrechnung ist bei Mehrlängen
die maximal, bei Minderlängen die minimal ausgeschriebene Pfostenlänge.
Menge: 3,000 St

**05.03.0010 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 1,000 St

**05.03.0011 großflächigen Wegweiser liefern**
Großflächigen Wegweiser liefern und entsprechend statischen und konstruktiven Erfordernissen an
Aufstellvorrichtung montieren.
Schild = 3 mm dick, profilverstärkt.
Mit retroreflektierender Folie der Klasse RA 2
Aufbau-Typ C, Grundfolie weiß, mit Farblaminat und
Antitauausrüstung.
Größe über 4 m2 bis 5 m2.
Befestigung mit Schellen und Traversen aus Stahl, feuerverzinkt. Verschraubung aus nicht rostendem Stahl
mind. der Stahlsorte A 2.
Anbringung neben der Fahrbahn.
Unterkante des Schildes ab 1,50 m über der
Verkehrsfläche.
Menge: 2,000 St

#### Unterabschnitt 05.04 Schild 500 m

**05.04.0001 Ausführungszeichnung erstellen**
Maßstäbliche Ausführungszeichnung gemäß RWBA 2023 für
den neuen großflächigen Wegweiser laut Skizze des AG
herstellen und dem AG zur Genehmigung vorlegen
Menge: 1,000 Psch

**05.04.0002 statischen Nachweis erstellen**
nach Genehmigung der Ausführungszeichnung des AG für
neu zu erstellende Beschilderung statischen
Nachweis inklusive Aufstellvorrichtung und Fundamente
erstellen und dem AG incl. Prüfstatik übergeben,
Windlastzone 3
Menge: 2,000 St

**05.04.0003 Suchgraben herstellen**
Suchgraben herstellen. Aushub zur Wiederverwendung
seitlich lagern. Bodenklasse 3
Grabentiefe bis 1,00 m
Grabenbreite bis 0,50 m
Grabenlänge bis 3,00 m
Aushub per Hand
gelagerten Boden einbauen und verdichten
Menge: 2,000 St

**05.04.0004 Verkehrsschild abbauen**
Verkehrsschild abbauen.
Größflächigen Wegweiser demontieren.
Schildgröße über 5 m2 bis 6 m2.
Schild neben der Fahrbahn.
Abgebaute Stoffe nach Wahl des AN verwerten.
Menge: 2,000 St

**05.04.0005 Aufstellvorrichtung demontieren**
Aufstellvorrichtung = Gabelständer demontieren,
Länge über 3000 mm bis 3500 mm abbauen.
Abgebaute Stoffe nach Wahl des AN verwerten.
Menge: 1,000 St

**05.04.0006 Aufstellvorrichtung demontieren**
Aufstellvorrichtung = Gabelständer demontieren,
Länge über 3500 mm bis 4000 mm abbauen.
Abgebaute Stoffe nach Wahl des AN verwerten.
Menge: 2,000 St

**05.04.0007 Aufstellvorrichtung demontieren**
Aufstellvorrichtung = Gabelständer demontieren,
Länge über 4500 mm bis 5000 mm abbauen.
Abgebaute Stoffe nach Wahl des AN verwerten.
Menge: 1,000 St

**05.04.0008 Fundament ausbauen**
Fundament ausbauen und nach Wahl des AN entsorgen.
Größe bis 1 m3 je Fundament
Menge: 4,000 St

**05.04.0009 Fundament liefern und einbauen**
Bewehrtes Fundament nach statischen und konstruktiven
Erfordernissen als Fertigteilfundament liefern und
einbauen einschließlich aller erforderlichen
Erdarbeiten.
Größe 0,5 m3 bis 1,5 m3 je Fundament
abgerechnet wird nach Maß gemäß Statik
Mit dem überschüssiger Boden die alten Standorte
verfüllen, der Rest ist nach Wahl des AN zu entsorgen.
Menge: 3,800 m3

**05.04.0010 Gabelständer liefern und aufstellen**
Gabelständer aus Stahl, feuerverzinkt mit Abdeckkappen
nach statischen und konstruktiven Erfordernissen für
Verkehrsschild aufstellen. Schild nach Unterlagen des
AG.
Länge über 3000 mm bis 3500 mm.
Gabelständer mit Fußplatte.
Auf Fundament aufstellen. Fundament wird gesondert vergütet.
Bei Änderung der Pfostenlänge verändert sich der Einheitspreis im Verhältnis zur ausgeschriebenen Pfostenlänge. Basislänge für die Abrechnung ist bei Mehrlängen
die maximal, bei Minderlängen die minimal ausgeschriebene Pfostenlänge.
Menge: 1,000 St

**05.04.0011 Gabelständer liefern und aufstellen**
Gabelständer aus Stahl, feuerverzinkt mit Abdeckkappen
nach statischen und konstruktiven Erfordernissen für
Verkehrsschild aufstellen. Schild nach Unterlagen des
AG.
Länge über 3500 mm bis 4000 mm.
Gabelständer mit Fußplatte.
Auf Fundament aufstellen. Fundament wird gesondert vergütet.
Bei Änderung der Pfostenlänge verändert sich der Einheitspreis im Verhältnis zur ausgeschriebenen Pfostenlänge. Basislänge für die Abrechnung ist bei Mehrlängen
die maximal, bei Minderlängen die minimal ausgeschriebene Pfostenlänge.
Menge: 2,000 St

**05.04.0012 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 1,000 St

**05.04.0013 großflächigen Wegweiser liefern**
Großflächigen Wegweiser liefern und entsprechend statischen und konstruktiven Erfordernissen an
Aufstellvorrichtung montieren.
Schild = 3 mm dick, profilverstärkt.
Mit retroreflektierender Folie der Klasse RA 2
Aufbau-Typ C, Grundfolie weiß, mit Farblaminat und
Antitauausrüstung.
Größe über 6 m2 bis 7 m2.
Befestigung mit Schellen und Traversen aus Stahl, feuerverzinkt. Verschraubung aus nicht rostendem Stahl
mind. der Stahlsorte A 2.
Anbringung neben der Fahrbahn.
Unterkante des Schildes ab 1,50 m über der
Verkehrsfläche.
Menge: 2,000 St

#### Unterabschnitt 05.05 Schild Ausfahrt

**05.05.0001 Ausführungszeichnung erstellen**
Maßstäbliche Ausführungszeichnung gemäß RWBA 2023 für
den neuen großflächigen Wegweiser laut Skizze des AG
herstellen und dem AG zur Genehmigung vorlegen
Menge: 1,000 Psch

**05.05.0002 statischen Nachweis erstellen**
nach Genehmigung der Ausführungszeichnung des AG für
neu zu erstellende Beschilderung statischen
Nachweis inklusive Aufstellvorrichtung und Fundamente
erstellen und dem AG incl. Prüfstatik übergeben,
Windlastzone 3
Menge: 2,000 St

**05.05.0003 Suchgraben herstellen**
Suchgraben herstellen. Aushub zur Wiederverwendung
seitlich lagern. Bodenklasse 3
Grabentiefe bis 1,00 m
Grabenbreite bis 0,50 m
Grabenlänge bis 3,00 m
Aushub per Hand
gelagerten Boden einbauen und verdichten
Menge: 2,000 St

**05.05.0004 Verkehrsschild abbauen**
Verkehrsschild abbauen.
Größflächigen Wegweiser demontieren.
Schildgröße über 6 m2 bis 7 m2.
Schild neben der Fahrbahn.
Abgebaute Stoffe nach Wahl des AN verwerten.
Menge: 2,000 St

**05.05.0005 Aufstellvorrichtung demontieren**
Aufstellvorrichtung = Gabelständer demontieren,
Länge über 4000 mm bis 4500 mm abbauen.
Abgebaute Stoffe nach Wahl des AN verwerten.
Menge: 3,000 St

**05.05.0006 Aufstellvorrichtung demontieren**
Aufstellvorrichtung = Gabelständer demontieren,
Länge über 5000 mm bis 5500 mm abbauen.
Abgebaute Stoffe nach Wahl des AN verwerten.
Menge: 1,000 St

**05.05.0007 Fundament ausbauen**
Fundament ausbauen und nach Wahl des AN entsorgen.
Größe bis 1 m3 je Fundament
Menge: 4,000 St

**05.05.0008 Fundament liefern und einbauen**
Bewehrtes Fundament nach statischen und konstruktiven
Erfordernissen als Fertigteilfundament liefern und
einbauen einschließlich aller erforderlichen
Erdarbeiten.
Größe 0,5 m3 bis 1,5 m3 je Fundament
abgerechnet wird nach Maß gemäß Statik
Mit dem überschüssiger Boden die alten Standorte
verfüllen, der Rest ist nach Wahl des AN zu entsorgen.
Menge: 4,600 m3

**05.05.0009 Gabelständer liefern und aufstellen**
Gabelständer aus Stahl, feuerverzinkt mit Abdeckkappen
nach statischen und konstruktiven Erfordernissen für
Verkehrsschild aufstellen. Schild nach Unterlagen des
AG.
Länge über 3500 mm bis 4000 mm.
Gabelständer mit Fußplatte.
Auf Fundament aufstellen. Fundament wird gesondert vergütet.
Bei Änderung der Pfostenlänge verändert sich der Einheitspreis im Verhältnis zur ausgeschriebenen Pfostenlänge. Basislänge für die Abrechnung ist bei Mehrlängen
die maximal, bei Minderlängen die minimal ausgeschriebene Pfostenlänge.
Menge: 3,000 St

**05.05.0010 Gabelständer liefern und aufstellen**
Gabelständer aus Stahl, feuerverzinkt mit Abdeckkappen
nach statischen und konstruktiven Erfordernissen für
Verkehrsschild aufstellen. Schild nach Unterlagen des
AG.
Länge über 4500 mm bis 5000 mm.
Gabelständer mit Fußplatte.
Auf Fundament aufstellen. Fundament wird gesondert vergütet.
Bei Änderung der Pfostenlänge verändert sich der Einheitspreis im Verhältnis zur ausgeschriebenen Pfostenlänge. Basislänge für die Abrechnung ist bei Mehrlängen
die maximal, bei Minderlängen die minimal ausgeschriebene Pfostenlänge.
Menge: 1,000 St

**05.05.0011 großflächigen Wegweiser liefern**
Großflächigen Wegweiser liefern und entsprechend statischen und konstruktiven Erfordernissen an
Aufstellvorrichtung montieren.
Schild = 3 mm dick, profilverstärkt.
Mit retroreflektierender Folie der Klasse RA 2
Aufbau-Typ C, Grundfolie weiß, mit Farblaminat und
Antitauausrüstung.
Größe über 6 m2 bis 7 m2.
Befestigung mit Schellen und Traversen aus Stahl, feuerverzinkt. Verschraubung aus nicht rostendem Stahl
mind. der Stahlsorte A 2.
Anbringung neben der Fahrbahn.
Unterkante des Schildes ab 1,50 m über der
Verkehrsfläche.
Menge: 2,000 St

#### Unterabschnitt 05.06 Schild Verteiler

**05.06.0001 Ausführungszeichnungen erstellen**
Maßstäbliche Ausführungszeichnung gemäß RWBA 2023 für
die Verkehrszeichen laut Skizze des AG erstellen und
dem AG zur Genehmigung vorlegen
Menge: 1,000 Psch

**05.06.0002 statischen Nachweis erstellen**
nach Genehmigung der Ausführungszeichnung des AG für
neu zu erstellende Beschilderung statischen
Nachweis inklusive Aufstellvorrichtung und Fundamente
erstellen und dem AG incl. Prüfstatik übergeben,
Windlastzone 3
Menge: 1,000 Psch

**05.06.0003 Suchgraben herstellen**
Suchgraben herstellen. Aushub zur Wiederverwendung
seitlich lagern. Bodenklasse 3
Grabentiefe bis 1,00 m
Grabenbreite bis 0,50 m
Grabenlänge bis 3,00 m
Aushub per Hand
gelagerten Boden einbauen und verdichten
Menge: 2,000 St

**05.06.0004 Verkehrsschild abbauen**
Verkehrsschild abbauen.
Größflächigen Wegweiser demontieren.
Schildgröße über 2 m2 bis 3 m2.
Schild neben der Fahrbahn.
Abgebaute Stoffe nach Wahl des AN verwerten.
Menge: 4,000 St

**05.06.0005 Aufstellvorrichtung demontieren**
Aufstellvorrichtung = Gabelständer demontieren,
Länge über 3000 mm bis 3500 mm abbauen.
Abgebaute Stoffe nach Wahl des AN verwerten.
Menge: 4,000 St

**05.06.0006 Fundament ausbauen**
Fundament ausbauen und nach Wahl des AN entsorgen.
Größe bis 1 m3 je Fundament
Menge: 4,000 St

**05.06.0007 Fundament liefern und einbauen**
Bewehrtes Fundament nach statischen und konstruktiven
Erfordernissen als Fertigteilfundament liefern und
einbauen einschließlich aller erforderlichen
Erdarbeiten.
Größe 0,5 bis 1,5 m3 je Fundament
abgerechnet wird nach Maß gemäß Statik
Überschüssiger Boden ist zu entsorgen.
Menge: 4,000 m3

**05.06.0008 Gabelständer liefern und aufstellen**
Gabelständer aus Stahl, feuerverzinkt mit Abdeckkappen
nach statischen und konstruktiven Erfordernissen für
Verkehrsschild aufstellen. Schild nach Unterlagen des
AG.
Länge über 3000 mm bis 3500 mm.
Gabelständer mit Fußplatte.
Auf Fundament aufstellen. Fundament wird gesondert vergütet.
Bei Änderung der Pfostenlänge verändert sich der Einheitspreis im Verhältnis zur ausgeschriebenen Pfostenlänge. Basislänge für die Abrechnung ist bei Mehrlängen
die maximal, bei Minderlängen die minimal ausgeschriebene Pfostenlänge.
Menge: 4,000 St

*Hinweis*
Diese Schilder sind mit Anti-Sticker-Film oder
Anti-Sticker-Lack auszustatten oder zu behandeln

**05.06.0009 Tabellenwegweiser liefern**
Tabellenwegweiser liefern und entsprechend statischen und konstruktiven Erfordernissen an
Aufstellvorrichtung montieren.
Schild = 3 mm dick, profilverstärkt.
Mit retroreflektierender Folie der Klasse RA 2
Aufbau-Typ C, Grundfolie weiß, mit Farblaminat und
Antitauausrüstung.
Zusätzlich sind diese Schilder mit Anti-Sticker-Film
oder Anti-Sticker-Lack auszustatten oder zu behandeln.
Größe über 2 m2 bis 3 m2.
Befestigung mit Schellen und Traversen aus Stahl, feuerverzinkt. Verschraubung aus nicht rostendem Stahl
mind. der Stahlsorte A 2.
Anbringung neben der Fahrbahn.
Unterkante des Schildes ab 2,00 m über der
Verkehrsfläche.
Menge: 4,000 St

#### Unterabschnitt 05.07 Schild Zufahrt zur BAB

*Hinweis*
Schilderzeichnungen von OZ 03.08. verwenden

**05.07.0001 statischen Nachweis erstellen**
nach Schildvorgabe des AG für neu zu erstellende
Beschilderung statischen Nachweis inklusive
Aufstellvorrichtung (Trimast) und Fundamente erstellen
und dem AG incl. Prüfstatik übergeben,
Windlastzone 3
Menge: 2,000 St

**05.07.0002 Suchgraben herstellen**
Suchgraben herstellen. Aushub zur Wiederverwendung
seitlich lagern. Bodenklasse 3
Grabentiefe bis 1,00 m
Grabenbreite bis 0,50 m
Grabenlänge bis 3,00 m
Aushub per Hand
gelagerten Boden einbauen und verdichten
Menge: 2,000 St

**05.07.0003 Verkehrsschild abbauen**
Verkehrsschild abbauen.
Größflächigen Wegweiser demontieren.
Schildgröße über 4 m2 bis 5 m2.
Schild neben der Fahrbahn.
Abgebaute Stoffe nach Wahl des AN verwerten.
Menge: 2,000 St

**05.07.0004 Aufstellvorrichtung demontieren**
Aufstellvorrichtung = Gabelständer demontieren,
Länge über 3000 mm bis 3500 mm abbauen.
Abgebaute Stoffe nach Wahl des AN verwerten.
Menge: 3,000 St

**05.07.0005 Aufstellvorrichtung demontieren**
Aufstellvorrichtung = Gabelständer demontieren,
Länge über 3500 mm bis 4000 mm abbauen.
Abgebaute Stoffe nach Wahl des AN verwerten.
Menge: 1,000 St

**05.07.0006 Fundament ausbauen**
Fundament ausbauen und nach Wahl des AN entsorgen.
Größe bis 1 m3 je Fundament
Menge: 4,000 St

**05.07.0007 Fundament liefern und einbauen**
Bewehrtes Fundament nach statischen und konstruktiven
Erfordernissen als Fertigteilfundament liefern und
einbauen einschließlich aller erforderlichen
Erdarbeiten.
Größe 0,5 bis 1,5 m3 je Fundament
abgerechnet wird nach Maß gemäß Statik
Überschüssiger Boden ist zu entsorgen.
Menge: 3,600 m3

**05.07.0008 Gabelständer liefern und aufstellen**
Gabelständer aus Stahl, feuerverzinkt mit Abdeckkappen
nach statischen und konstruktiven Erfordernissen für
Verkehrsschild aufstellen. Schild nach Unterlagen des
AG.
Länge über 3000 mm bis 3500 mm.
Gabelständer mit Fußplatte.
Auf Fundament aufstellen. Fundament wird gesondert vergütet.
Bei Änderung der Pfostenlänge verändert sich der Einheitspreis im Verhältnis zur ausgeschriebenen Pfostenlänge. Basislänge für die Abrechnung ist bei Mehrlängen
die maximal, bei Minderlängen die minimal ausgeschriebene Pfostenlänge.
Menge: 3,000 St

**05.07.0009 Gabelständer liefern und aufstellen**
Gabelständer aus Stahl, feuerverzinkt mit Abdeckkappen
nach statischen und konstruktiven Erfordernissen für
Verkehrsschild aufstellen. Schild nach Unterlagen des
AG.
Länge über 3500 mm bis 4000 mm.
Gabelständer mit Fußplatte.
Auf Fundament aufstellen. Fundament wird gesondert vergütet.
Bei Änderung der Pfostenlänge verändert sich der Einheitspreis im Verhältnis zur ausgeschriebenen Pfostenlänge. Basislänge für die Abrechnung ist bei Mehrlängen
die maximal, bei Minderlängen die minimal ausgeschriebene Pfostenlänge.
Menge: 1,000 St

*Hinweis*
Dieses Schild ist mit Anti-Sticker-Film oder
Anti-Sticker-Lack auszustatten oder zu behandeln

**05.07.0010 großflächigen Wegweiser liefern**
Großflächigen Wegweiser liefern und entsprechend statischen und konstruktiven Erfordernissen an
Aufstellvorrichtung montieren.
Schild = 3 mm dick, profilverstärkt.
Mit retroreflektierender Folie der Klasse RA 2
Aufbau-Typ C, Grundfolie weiß, mit Farblaminat und
Antitauausrüstung.
Zusätzlich sind diese Schilder mit Anti-Sticker-Film
oder Anti-Sticker-Lack auszustatten oder zu behandeln.
Größe über 3 m2 bis 4 m2.
Befestigung mit Schellen und Traversen aus Stahl, feuerverzinkt. Verschraubung aus nicht rostendem Stahl
mind. der Stahlsorte A 2.
Anbringung neben der Fahrbahn.
Unterkante des Schildes ab 2,00 m über der
Verkehrsfläche.
Menge: 1,000 St

**05.07.0011 großflächigen Wegweiser liefern**
Großflächigen Wegweiser liefern und entsprechend statischen und konstruktiven Erfordernissen an
Aufstellvorrichtung montieren.
Schild = 3 mm dick, profilverstärkt.
Mit retroreflektierender Folie der Klasse RA 2
Aufbau-Typ C, Grundfolie weiß, mit Farblaminat und
Antitauausrüstung.
Zusätzlich sind diese Schilder mit Anti-Sticker-Film
oder Anti-Sticker-Lack auszustatten oder zu behandeln.
Größe über 4 m2 bis 5 m2.
Befestigung mit Schellen und Traversen aus Stahl, feuerverzinkt. Verschraubung aus nicht rostendem Stahl
mind. der Stahlsorte A 2.
Anbringung neben der Fahrbahn.
Unterkante des Schildes ab 2,00 m über der
Verkehrsfläche.
Menge: 1,000 St

#### Unterabschnitt 05.08 Auskreuzvorrichtung

**05.08.0001 Auskreuzvorrichtung liefern und anbauen**
Auskreuzvorrichtung liefern und anbauen

Auskreuzvorrichtung für das Piktogramm "Ladestation für
Elektrofahrzeuge" passend für die neue Beschilderung
(1000m, 500m, Ausfahrt und Verteiler) liefern und
anbauen. Auskreuzvorrichtung geht in das Eigentum des
AG über.
Menge: 8,000 St

### Abschnitt 06 Wittenburger Land

#### Unterabschnitt 06.01 Baustelle einrichten und räumen

**06.01.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**06.01.0002 Baustelle räumen Sämtl. LV-Abschn.**
StL-Nr. 21910111201
Baustelle von allen Geräten, Anlagen, Einrichtungen und
dgl. räumen. Benutzte Flächen und Wege entsprechend dem
ursprünglichen Zustand herrichten. Soweit nicht für
bestimmte Leistungen für das Räumen der Baustelle gesonderte Positionen im Leistungsverzeichnis enthalten
sind, gilt die Pauschale
für alle Leistungen sämtlicher Abschnitte des Leistungsverzeichnisses.
Menge: 1,000 Psch
Zuordnung: 101

#### Unterabschnitt 06.02 Verkehrsabsicherung

**06.02.0001 Verkehrssicherung an Arbeitsstellen**
Verkehrssicherung an Arbeitsstellen von kürzerer Dauer
betriebsfertig aufbauen, vorhalten, warten, instand
setzen, betreiben und abbauen. Vorübergehende Verkehrssicherungsmaßnahmen durchführen.
Nach RSA, Regelplan 'D III/1r'
Für stationäre Arbeitsstelle.
Gesamtdauer der Verkehrsführung über 4 Std. bis 8 Std.
Bei Tageslicht.
Verkehrsrechtliche Anordnung nach Unterlagen des AG
einholen und zugehörige Unterlagen erstellen. Erforderliche Ortsbesichtigungen zur Erstellung der Planunterlagen für die verkehrsrechtliche Anordnung durchführen.
Anfallende Gebühren für verkehrsrechtliche Anordnungen
sind in diese Position mit einzurechnen und werden
nicht gesondert vergütet.

Die Absicherung gilt für alle 9 Schilderstandorte
Abgesichert werden müssen folgende Arbeitsschritte:
- Geländeaufmaß für das Erstellen der Statik
- Abbau der Schilderstandorte (Schilder,
Aufstellvorrichtungen, Fundamente)
- Aufstellen der neuen Beschilderung (Fundamente,
Aufstellvorrichtungen, Schilder)
Menge: 1,000 Psch

#### Unterabschnitt 06.03 Schild 1000 m

**06.03.0001 Ausführungszeichnung erstellen**
Maßstäbliche Ausführungszeichnung gemäß RWBA 2023 für
den neuen großflächigen Wegweiser laut Skizze des AG
herstellen und dem AG zur Genehmigung vorlegen
Menge: 1,000 Psch

**06.03.0002 statischen Nachweis erstellen**
nach Genehmigung der Ausführungszeichnung des AG für
neu zu erstellende Beschilderung statischen
Nachweis inklusive Aufstellvorrichtung und Fundamente
erstellen und dem AG incl. Prüfstatik übergeben,
Windlastzone 2
Menge: 2,000 St

**06.03.0003 Suchgraben herstellen**
Suchgraben herstellen. Aushub zur Wiederverwendung
seitlich lagern. Bodenklasse 3
Grabentiefe bis 1,00 m
Grabenbreite bis 0,50 m
Grabenlänge bis 3,00 m
Aushub per Hand
gelagerten Boden einbauen und verdichten
Menge: 2,000 St

**06.03.0004 Verkehrsschild abbauen**
Verkehrsschild abbauen.
Größflächigen Wegweiser demontieren.
Schildgröße über 7,5 m2 bis 8,5 m2.
Schild neben der Fahrbahn.
Abgebaute Stoffe nach Wahl des AN verwerten.
Menge: 2,000 St

**06.03.0005 Aufstellvorrichtung demontieren**
Aufstellvorrichtung = Gabelständer demontieren,
Länge über 4500 mm bis 5000 mm abbauen.
Abgebaute Stoffe nach Wahl des AN verwerten.
Menge: 2,000 St

**06.03.0006 Aufstellvorrichtung demontieren**
Aufstellvorrichtung = Gabelständer demontieren,
Länge über 5000 mm bis 5500 mm abbauen.
Abgebaute Stoffe nach Wahl des AN verwerten.
Menge: 1,000 St

**06.03.0007 Aufstellvorrichtung demontieren**
Aufstellvorrichtung = Gabelständer demontieren,
Länge über 6000 mm bis 6500 mm abbauen.
Abgebaute Stoffe nach Wahl des AN verwerten.
Menge: 1,000 St

**06.03.0008 Fundament ausbauen**
Fundament ausbauen und nach Wahl des AN entsorgen.
Größe 1,5 bis 2,5 m3 je Fundament
Menge: 4,000 St

**06.03.0009 Fundament liefern und einbauen**
Bewehrtes Fundament nach statischen und konstruktiven
Erfordernissen als Fertigteilfundament liefern und
einbauen einschließlich aller erforderlichen
Erdarbeiten.
1,5-2,5 m3 je Fundament
abgerechnet wird nach Maß gemäß Statik
Mit dem überschüssiger Boden die alten Standorte
verfüllen, der Rest ist nach Wahl des AN zu entsorgen.
Menge: 8,000 m3

**06.03.0010 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 2,000 St

**06.03.0011 Gabelständer liefern und aufstellen**
Gabelständer aus Stahl, feuerverzinkt mit Abdeckkappen
nach statischen und konstruktiven Erfordernissen für
Verkehrsschild aufstellen. Schild nach Unterlagen des
AG.
Länge über 4500 mm bis 5000 mm.
Gabelständer mit Fußplatte.
Auf Fundament aufstellen. Fundament wird gesondert vergütet.
Bei Änderung der Pfostenlänge verändert sich der Einheitspreis im Verhältnis zur ausgeschriebenen Pfostenlänge. Basislänge für die Abrechnung ist bei Mehrlängen
die maximal, bei Minderlängen die minimal ausgeschriebene Pfostenlänge.
Menge: 1,000 St

**06.03.0012 Gabelständer liefern und aufstellen**
Gabelständer aus Stahl, feuerverzinkt mit Abdeckkappen
nach statischen und konstruktiven Erfordernissen für
Verkehrsschild aufstellen. Schild nach Unterlagen des
AG.
Länge über 5500 mm bis 6000 mm.
Gabelständer mit Fußplatte.
Auf Fundament aufstellen. Fundament wird gesondert vergütet.
Bei Änderung der Pfostenlänge verändert sich der Einheitspreis im Verhältnis zur ausgeschriebenen Pfostenlänge. Basislänge für die Abrechnung ist bei Mehrlängen
die maximal, bei Minderlängen die minimal ausgeschriebene Pfostenlänge.
Menge: 1,000 St

**06.03.0013 großflächigen Wegweiser liefern**
Großflächigen Wegweiser liefern und entsprechend statischen und konstruktiven Erfordernissen an
Aufstellvorrichtung montieren.
Schild = 3 mm dick, profilverstärkt.
Mit retroreflektierender Folie der Klasse RA 2
Aufbau-Typ C, Grundfolie weiß, mit Farblaminat und
Antitauausrüstung.
Größe über 6,5 m2 bis 7,5 m2.
Befestigung mit Schellen und Traversen aus Stahl, feuerverzinkt. Verschraubung aus nicht rostendem Stahl
mind. der Stahlsorte A 2.
Anbringung neben der Fahrbahn.
Unterkante des Schildes ab 1,50 m über der
Verkehrsfläche.
Menge: 2,000 St

#### Unterabschnitt 06.04 Schild 500 m

**06.04.0001 Ausführungszeichnung erstellen**
Maßstäbliche Ausführungszeichnung gemäß RWBA 2023 für
den neuen großflächigen Wegweiser laut Skizze des AG
herstellen und dem AG zur Genehmigung vorlegen
Menge: 1,000 Psch

**06.04.0002 statischen Nachweis erstellen**
nach Genehmigung der Ausführungszeichnung des AG für
neu zu erstellende Beschilderung statischen
Nachweis inklusive Aufstellvorrichtung und Fundamente
erstellen und dem AG incl. Prüfstatik übergeben,
Windlastzone 2
Menge: 2,000 St

**06.04.0003 Suchgraben herstellen**
Suchgraben herstellen. Aushub zur Wiederverwendung
seitlich lagern. Bodenklasse 3
Grabentiefe bis 1,00 m
Grabenbreite bis 0,50 m
Grabenlänge bis 3,00 m
Aushub per Hand
gelagerten Boden einbauen und verdichten
Menge: 2,000 St

**06.04.0004 Verkehrsschild abbauen**
Verkehrsschild abbauen.
Größflächigen Wegweiser demontieren.
Schildgröße über 7,5 m2 bis 8,5 m2.
Schild neben der Fahrbahn.
Abgebaute Stoffe nach Wahl des AN verwerten.
Menge: 2,000 St

**06.04.0005 Aufstellvorrichtung demontieren**
Aufstellvorrichtung = Gabelständer demontieren,
Länge über 4500 mm bis 5000 mm abbauen.
Abgebaute Stoffe nach Wahl des AN verwerten.
Menge: 3,000 St

**06.04.0006 Aufstellvorrichtung demontieren**
Aufstellvorrichtung = Gabelständer demontieren,
Länge über 6000 mm bis 6500 mm abbauen.
Abgebaute Stoffe nach Wahl des AN verwerten.
Menge: 1,000 St

**06.04.0007 Fundament ausbauen**
Fundament ausbauen und nach Wahl des AN entsorgen.
Größe 1,5 bis 2,5 m3 je Fundament
Menge: 4,000 St

**06.04.0008 Fundament liefern und einbauen**
Bewehrtes Fundament nach statischen und konstruktiven
Erfordernissen als Fertigteilfundament liefern und
einbauen einschließlich aller erforderlichen
Erdarbeiten.
1,5-2,5 m3 je Fundament
abgerechnet wird nach Maß gemäß Statik
Mit dem überschüssiger Boden die alten Standorte
verfüllen, der Rest ist nach Wahl des AN zu entsorgen.
Menge: 8,000 m3

**06.04.0009 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 2,000 St

**06.04.0010 Gabelständer liefern und aufstellen**
Gabelständer aus Stahl, feuerverzinkt mit Abdeckkappen
nach statischen und konstruktiven Erfordernissen für
Verkehrsschild aufstellen. Schild nach Unterlagen des
AG.
Länge über 4500 mm bis 5000 mm.
Gabelständer mit Fußplatte.
Auf Fundament aufstellen. Fundament wird gesondert vergütet.
Bei Änderung der Pfostenlänge verändert sich der Einheitspreis im Verhältnis zur ausgeschriebenen Pfostenlänge. Basislänge für die Abrechnung ist bei Mehrlängen
die maximal, bei Minderlängen die minimal ausgeschriebene Pfostenlänge.
Menge: 1,000 St

**06.04.0011 Gabelständer liefern und aufstellen**
Gabelständer aus Stahl, feuerverzinkt mit Abdeckkappen
nach statischen und konstruktiven Erfordernissen für
Verkehrsschild aufstellen. Schild nach Unterlagen des
AG.
Länge über 5500 mm bis 6000 mm.
Gabelständer mit Fußplatte.
Auf Fundament aufstellen. Fundament wird gesondert vergütet.
Bei Änderung der Pfostenlänge verändert sich der Einheitspreis im Verhältnis zur ausgeschriebenen Pfostenlänge. Basislänge für die Abrechnung ist bei Mehrlängen
die maximal, bei Minderlängen die minimal ausgeschriebene Pfostenlänge.
Menge: 1,000 St

**06.04.0012 großflächigen Wegweiser liefern**
Großflächigen Wegweiser liefern und entsprechend statischen und konstruktiven Erfordernissen an
Aufstellvorrichtung montieren.
Schild = 3 mm dick, profilverstärkt.
Mit retroreflektierender Folie der Klasse RA 2
Aufbau-Typ C, Grundfolie weiß, mit Farblaminat und
Antitauausrüstung.
Größe über 6,5 m2 bis 7,5 m2.
Befestigung mit Schellen und Traversen aus Stahl, feuerverzinkt. Verschraubung aus nicht rostendem Stahl
mind. der Stahlsorte A 2.
Anbringung neben der Fahrbahn.
Unterkante des Schildes ab 1,50 m über der
Verkehrsfläche.
Menge: 2,000 St

#### Unterabschnitt 06.05 Schild Ausfahrt

**06.05.0001 Ausführungszeichnung erstellen**
Maßstäbliche Ausführungszeichnung gemäß RWBA 2023 für
den neuen großflächigen Wegweiser laut Skizze des AG
herstellen und dem AG zur Genehmigung vorlegen
Menge: 1,000 Psch

**06.05.0002 statischen Nachweis erstellen**
nach Genehmigung der Ausführungszeichnung des AG für
neu zu erstellende Beschilderung statischen
Nachweis inklusive Aufstellvorrichtung und Fundamente
erstellen und dem AG incl. Prüfstatik übergeben,
Windlastzone 2
Menge: 2,000 St

**06.05.0003 Suchgraben herstellen**
Suchgraben herstellen. Aushub zur Wiederverwendung
seitlich lagern. Bodenklasse 3
Grabentiefe bis 1,00 m
Grabenbreite bis 0,50 m
Grabenlänge bis 3,00 m
Aushub per Hand
gelagerten Boden einbauen und verdichten
Menge: 2,000 St

**06.05.0004 Verkehrsschild abbauen**
Verkehrsschild abbauen.
Größflächigen Wegweiser demontieren.
Schildgröße über 10 m2 bis 11 m2.
Schild neben der Fahrbahn.
Abgebaute Stoffe nach Wahl des AN verwerten.
Menge: 2,000 St

**06.05.0005 Aufstellvorrichtung demontieren**
Aufstellvorrichtung = Gabelständer demontieren,
Länge über 4000 mm bis 4500 mm abbauen.
Abgebaute Stoffe nach Wahl des AN verwerten.
Menge: 2,000 St

**06.05.0006 Aufstellvorrichtung demontieren**
Aufstellvorrichtung = Gabelständer demontieren,
Länge über 4500 mm bis 5000 mm abbauen.
Abgebaute Stoffe nach Wahl des AN verwerten.
Menge: 1,000 St

**06.05.0007 Aufstellvorrichtung demontieren**
Aufstellvorrichtung = Gabelständer demontieren,
Länge über 5500 mm bis 6000 mm abbauen.
Abgebaute Stoffe nach Wahl des AN verwerten.
Menge: 1,000 St

**06.05.0008 Fundament ausbauen**
Fundament ausbauen und nach Wahl des AN entsorgen.
Größe 1,5 bis 2,5 m3 je Fundament
Menge: 4,000 St

**06.05.0009 Fundament liefern und einbauen**
Bewehrtes Fundament nach statischen und konstruktiven
Erfordernissen als Fertigteilfundament liefern und
einbauen einschließlich aller erforderlichen
Erdarbeiten.
1,5-2,5 m3 je Fundament
abgerechnet wird nach Maß gemäß Statik
Mit dem überschüssiger Boden die alten Standorte
verfüllen, der Rest ist nach Wahl des AN zu entsorgen.
Menge: 8,000 m3

**06.05.0010 Gabelständer liefern und aufstellen**
Gabelständer aus Stahl, feuerverzinkt mit Abdeckkappen
nach statischen und konstruktiven Erfordernissen für
Verkehrsschild aufstellen. Schild nach Unterlagen des
AG.
Länge über 4000 mm bis 4500 mm.
Gabelständer mit Fußplatte.
Auf Fundament aufstellen. Fundament wird gesondert vergütet.
Bei Änderung der Pfostenlänge verändert sich der Einheitspreis im Verhältnis zur ausgeschriebenen Pfostenlänge. Basislänge für die Abrechnung ist bei Mehrlängen
die maximal, bei Minderlängen die minimal ausgeschriebene Pfostenlänge.
Menge: 3,000 St

**06.05.0011 Gabelständer liefern und aufstellen**
Gabelständer aus Stahl, feuerverzinkt mit Abdeckkappen
nach statischen und konstruktiven Erfordernissen für
Verkehrsschild aufstellen. Schild nach Unterlagen des
AG.
Länge über 5500 mm bis 6000 mm.
Gabelständer mit Fußplatte.
Auf Fundament aufstellen. Fundament wird gesondert vergütet.
Bei Änderung der Pfostenlänge verändert sich der Einheitspreis im Verhältnis zur ausgeschriebenen Pfostenlänge. Basislänge für die Abrechnung ist bei Mehrlängen
die maximal, bei Minderlängen die minimal ausgeschriebene Pfostenlänge.
Menge: 1,000 St

**06.05.0012 großflächigen Wegweiser liefern**
Großflächigen Wegweiser liefern und entsprechend statischen und konstruktiven Erfordernissen an
Aufstellvorrichtung montieren.
Schild = 3 mm dick, profilverstärkt.
Mit retroreflektierender Folie der Klasse RA 2
Aufbau-Typ C, Grundfolie weiß, mit Farblaminat und
Antitauausrüstung.
Größe über 9 m2 bis 10 m2.
Befestigung mit Schellen und Traversen aus Stahl, feuerverzinkt. Verschraubung aus nicht rostendem Stahl
mind. der Stahlsorte A 2.
Anbringung neben der Fahrbahn.
Unterkante des Schildes ab 1,50 m über der
Verkehrsfläche.
Menge: 2,000 St

#### Unterabschnitt 06.06 Schild Verteiler

*Hinweis*
Schilderzeichnungen und Statik von OZ 01.06. verwenden

**06.06.0001 Suchgraben herstellen**
Suchgraben herstellen. Aushub zur Wiederverwendung
seitlich lagern. Bodenklasse 3
Grabentiefe bis 1,00 m
Grabenbreite bis 0,50 m
Grabenlänge bis 3,00 m
Aushub per Hand
gelagerten Boden einbauen und verdichten
Menge: 2,000 St

**06.06.0002 Verkehrsschild abbauen**
Verkehrsschild abbauen.
Größflächigen Wegweiser demontieren.
Schildgröße über 2 m2 bis 3 m2.
Schild neben der Fahrbahn.
Abgebaute Stoffe nach Wahl des AN verwerten.
Menge: 4,000 St

**06.06.0003 Aufstellvorrichtung demontieren**
Aufstellvorrichtung = Gabelständer demontieren,
Länge über 3000 mm bis 3500 mm abbauen.
Abgebaute Stoffe nach Wahl des AN verwerten.
Menge: 4,000 St

**06.06.0004 Fundament ausbauen**
Fundament ausbauen und nach Wahl des AN entsorgen.
0,5-1,5 m3 je Fundament
Menge: 4,000 St

**06.06.0005 Fundament liefern und einbauen**
Bewehrtes Fundament nach statischen und konstruktiven
Erfordernissen als Fertigteilfundament liefern und
einbauen einschließlich aller erforderlichen
Erdarbeiten.
Größe 0,5-1,5 m3 je Fundament
abgerechnet wird nach Maß gemäß Statik
Überschüssiger Boden ist zu entsorgen.
Menge: 4,000 m3

**06.06.0006 Gabelständer liefern und aufstellen**
Gabelständer aus Stahl, feuerverzinkt mit Abdeckkappen
nach statischen und konstruktiven Erfordernissen für
Verkehrsschild aufstellen. Schild nach Unterlagen des
AG.
Länge über 3500 mm bis 4000 mm.
Gabelständer mit Fußplatte.
Auf Fundament aufstellen. Fundament wird gesondert vergütet.
Menge: 4,000 St

*Hinweis*
Diese Schilder sind mit Anti-Sticker-Film oder
Anti-Sticker-Lack auszustatten oder zu behandeln

**06.06.0007 Tabellenwegweiser liefern**
Tabellenwegweiser liefern und entsprechend statischen und konstruktiven Erfordernissen an
Aufstellvorrichtung montieren.
Schild = 3 mm dick, profilverstärkt.
Mit retroreflektierender Folie der Klasse RA 2
Aufbau-Typ C, Grundfolie weiß, mit Farblaminat und
Antitauausrüstung.
Zusätzlich sind diese Schilder mit Anti-Sticker-Film
oder Anti-Sticker-Lack auszustatten oder zu behandeln.
Größe über 2 m2 bis 3 m2.
Befestigung mit Schellen und Traversen aus Stahl, feuerverzinkt. Verschraubung aus nicht rostendem Stahl
mind. der Stahlsorte A 2.
Anbringung neben der Fahrbahn.
Unterkante des Schildes ab 2,00 m über der
Verkehrsfläche.
Menge: 4,000 St

#### Unterabschnitt 06.07 Schild Zufahrt zur BAB

*Hinweis*
Bestätigte Zeichnung verwenden "A24 FR Hamburg"

**06.07.0001 statischen Nachweis erstellen**
nach Schildvorgabe des AG für neu zu erstellende
Beschilderung statischen Nachweis inklusive
Aufstellvorrichtung (Trimast) und Fundamente erstellen
und dem AG incl. Prüfstatik übergeben,
Windlastzone 2
Menge: 1,000 St

**06.07.0002 Suchgraben herstellen**
Suchgraben herstellen. Aushub zur Wiederverwendung
seitlich lagern. Bodenklasse 3
Grabentiefe bis 1,00 m
Grabenbreite bis 0,50 m
Grabenlänge bis 3,00 m
Aushub per Hand
gelagerten Boden einbauen und verdichten
Menge: 1,000 St

**06.07.0003 Verkehrsschild abbauen**
Verkehrsschild abbauen.
Größflächigen Wegweiser demontieren.
Schildgröße über 3 m2 bis 4 m2.
Schild neben der Fahrbahn.
Abgebaute Stoffe nach Wahl des AN verwerten.
Menge: 1,000 St

**06.07.0004 Aufstellvorrichtung demontieren**
Aufstellvorrichtung = Trimast demontieren,
Länge über 3500 mm bis 4000 mm abbauen.
Abgebaute Stoffe nach Wahl des AN verwerten.
Menge: 1,000 St

**06.07.0005 Fundament ausbauen**
Fundament ausbauen und nach Wahl des AN entsorgen.
Größe 0,5 bis 1,5 m3 je Fundament
Menge: 1,000 St

**06.07.0006 Fundamente liefern und einbauen**
Bewehrtes Fundament nach statischen und konstruktiven
Erfordernissen als Fertigteilfundament liefern und
einbauen einschließlich aller erforderlichen
Erdarbeiten.
Größe 0,5 - 1,5 m3 je Fundament
abgerechnet wird nach Maß gemäß Statik
Überschüssiger Boden ist zu entsorgen.
Menge: 1,200 m3

**06.07.0007 Trimast liefern und aufstellen**
Trimast aus Stahl, feuerverzinkt mit Abdeckkappen
nach statischen und konstruktiven Erfordernissen für
Verkehrsschild aufstellen. Schild nach Unterlagen des
AG.
Länge über 4000 mm bis 4500 mm.
Trimast mit Fußplatten.
Auf Fundament aufstellen. Fundament wird gesondert vergütet.
Bei Änderung der Pfostenlänge verändert sich der Einheitspreis im Verhältnis zur ausgeschriebenen Pfostenlänge. Basislänge für die Abrechnung ist bei Mehrlängen
die maximal, bei Minderlängen die minimal ausgeschriebene Pfostenlänge.
Menge: 1,000 St

*Hinweis*
Dieses Schild ist mit Anti-Sticker-Film oder
Anti-Sticker-Lack auszustatten oder zu behandeln

**06.07.0008 großflächigen Wegweiser liefern**
Großflächigen Wegweiser liefern und entsprechend statischen und konstruktiven Erfordernissen an
Aufstellvorrichtung montieren.
Schild = 3 mm dick, profilverstärkt.
Mit retroreflektierender Folie der Klasse RA 2
Aufbau-Typ C, Grundfolie weiß, mit Farblaminat und
Antitauausrüstung.
Zusätzlich sind diese Schilder mit Anti-Sticker-Film
oder Anti-Sticker-Lack auszustatten oder zu behandeln.
Größe über 3 m2 bis 4 m2.
Befestigung mit Schellen und Traversen aus Stahl, feuerverzinkt. Verschraubung aus nicht rostendem Stahl
mind. der Stahlsorte A 2.
Anbringung neben der Fahrbahn.
Unterkante des Schildes ab 2,00 m über der
Verkehrsfläche.
Menge: 1,000 St

#### Unterabschnitt 06.08 Auskreuzvorrichtung

**06.08.0001 Auskreuzvorrichtung liefern und anbauen**
Auskreuzvorrichtung liefern und anbauen

Auskreuzvorrichtung für das Piktogramm "Ladestation für
Elektrofahrzeuge" passend für die neue Beschilderung
(1000m, 500m, Ausfahrt und Verteiler) liefern und
anbauen. Auskreuzvorrichtung geht in das Eigentum des
AG über.
Menge: 8,000 St

USt %: 19,00
